# Enchimento de juntas de pavimento de marmorite

- Propriedade do ficheiro: CYPE Ingenieros S.A.
- Formato: FIEBDC-3/2016
- Programa: Gerador de preços para construção civil. CYPE Ingenieros, S.A.
- Data: 23/10/2024
- Moeda: EUR
- Custos indirectos: 3 %
- IVA: 23 %

## R Revestimentos

### RS Pavimentos

#### RSY Reparações

**RSY040** m² Enchimento de juntas de pavimento de marmorite.
Enchimento de juntas de pavimento de marmorite com juntas rasas, através de argamassa de juntas cimentosa melhorada, com absorção de água reduzida e resistência elevada à abrasão tipo CG 2 W A, cor branco, para juntas de 2 a 15 mm. Incluindo eliminação do material de juntas existentes com meios manuais, remoção do material desagregado com trincha ou escova e sopragem das juntas com ar comprimido previamente ao enchimento das juntas, eliminação de material restante, limpeza do pavimento, remoção e armazenamento dos restos gerados.
Inclui: Vazamento e limpeza das juntas. Descarga do material de enchimento de junta. Limpeza do pavimento. Remoção e acumulação dos restos gerados.
Critério de medição de projecto: Superfície medida segundo documentação gráfica de Projecto.
Critério de medição de obra: Medir-se-á a superfície realmente executada segundo especificações de Projecto.

| Código | Un | Descrição | Rendimento | Preço | Importância |
|---|---|---|---|---|---|
| mt09mcp020bB | kg | Argamassa de juntas cimentosa melhorada, com absorção de água reduzida e resistência elevada à abrasão, tipo CG2 W A, segundo EN 13888, cor branca, para juntas de 2 a 15 mm, à base de cimento de alta resistência, inertes seleccionados, aditivos especiais e pigmentos, com efeito anti-caruncho, anti-verdete e preventivo das eflorescências, hidrorrepelente, especial para enchimento de juntas de todo tipo de peças cerâmicas e pedras naturais em zonas de proliferação de microrganismos. (material) | 0.03 | 1.46 | 0.044 |
| mq08lch030 | h | Equipamento de jacto de ar comprimido. (equipamento) | 0.059 | 3.19 | 0.188 |
| mo077 | h | Ajudante de construção. (mão de obra) | 0.297 | 22.13 | 6.573 |
| mo113 | h | Operário não qualificado construção. (mão de obra) | 0.297 | 21.45 | 6.371 |
| % | % | Custos directos complementares | 2 % | 13.176 | 0.264 |
|  |  | Custos directos |  |  | 13.440 |

Resíduos:
- colocação: mt09mcp020bB; factor de resíduo 0.07

## Recursos

**mt09mcp020bB** kg Argamassa de juntas cimentosa melhorada
Dados técnicos: Custo energético 7.725 MJ; Emissão de CO2 0.576 kg; Código LER 17 09 04; Massa do elemento 1 kg; Volume 0.000667 m3
Resíduos:
- embalagem: re150101 Embalagens de papel e cartão. (componente de resíduo); rendimento 0.02 kg; Código LER 15 01 01; Massa do elemento 1 kg; Volume 0.001333 m3
- embalagem: re170201 Madeira. (componente de resíduo); rendimento 0.005 kg; Código LER 17 02 01; Massa do elemento 1 kg; Volume 0.000909 m3
- embalagem: re170203 Plástico. (componente de resíduo); rendimento 0.008 kg; Código LER 17 02 03; Massa do elemento 1 kg; Volume 0.001667 m3
