# Tecto falso contínuo de placas de gesso natural (GRG)

- Propriedade do ficheiro: CYPE Ingenieros S.A.
- Formato: FIEBDC-3/2016
- Programa: Gerador de preços para construção civil. CYPE Ingenieros, S.A.
- Data: 25/09/2024
- Moeda: EUR
- Custos indirectos: 3 %
- IVA: 23 %

## R Revestimentos

### RT Tectos falsos em interiores

#### RTN Contínuos, de placas de gesso natural

**RTN001** m² Tecto falso contínuo de placas de gesso natural (GRG).
Tecto falso contínuo suspenso, liso, 13+18, situado a uma altura menor de 4 m, com nível de qualidade do acabamento Q3, constituído por: ESTRUTURA: estrutura metálica de aço galvanizado de mestras primárias 47/18 mm com uma modulação de 400 mm e suspensas da laje ou elemento de suporte de betão com forquilhas de suspensão e varões; PLACAS: uma camada de placas de gesso natural (GRG), sem cartão, standard / EN 13815 - 600 / 1200 / 13 / com os bordos longitudinais desiguais. Inclusive banda estanque autocolante, perfis angular, fixações para a ancoragem dos perfis, parafusos para a fixação das placas, massa de juntas; pasta de acabamento, masa monocomponente; para a vedação de encontros perimetrais e acessórios de montagem.
Inclui: Marcação dos eixos da estrutura metálica. Colocação da fita acústica. Nivelamento e fixação dos perfis perimetrais. Sinalização dos pontos de ancoragem à laje ou elemento de suporte. Nivelação e suspensão dos perfis primários. Corte das placas. Fixação das placas. Resolução de encontros e pontos singulares. Tratamento de juntas. Vedação de encontros. Espalhamento da pasta de acabamento.
Critério de medição de projecto: Superfície medida entre paramentos, segundo documentação gráfica de Projecto, sem descontar aberturas para instalações.
Critério de medição de obra: Medir-se-á a superfície realmente executada segundo especificações de Projecto, sem deduzir as aberturas de superfície menor de 1 m².

| Código | Un | Descrição | Rendimento | Preço | Importância |
|---|---|---|---|---|---|
| mt12pna080a | m | Banda estanque autocolante, de espuma de polietileno reticulado de células fechadas, de 30 mm de largura; para a estanquidade da base e do isolamento sonoro do perímetro em paredes e revestimentos interiores de placas. (material) | 1.36 | 0.26 | 0.354 |
| mt12pna100a | m | Perfil angular, de aço galvanizado, fabricado através de laminação a frio, de 3000 mm de comprimento, 30x30 mm de secção e 0,60 mm de espessura, para a realização de revestimentos interiores autoportantes e tectos, segundo EN 14195. (material) | 0.4 | 0.88 | 0.352 |
| mt12pna025a | Ud | Fixação composta por bucha e parafuso de cabeça escareada, de 5x30 mm. (material) | 1.36 | 0.08 | 0.109 |
| mt12pna028a | Ud | Bucha de expansão M6. (material) | 1.36 | 0.13 | 0.177 |
| mt12pna027a | m | Varão galvanizado roscado, de 6 mm de diâmetro e 1000 mm de comprimento, com duas porcas e uma anilha. (material) | 1.36 | 0.6 | 0.816 |
| mt12pna120a | Ud | Forquilha de suspensão, para mestra 47/18. (material) | 1.36 | 0.19 | 0.258 |
| mt12pna090a | m | Mestra 47/18 de chapa de aço galvanizado, de 47 mm de largura e 0,60 mm de espessura, segundo EN 14195. (material) | 3 | 1.22 | 3.660 |
| mt12pna010ad | m² | Placa de gesso natural (GRG), sem cartão, standard / EN 13815 - 600 / 1200 / 13 / com os bordos longitudinais desiguais, formada por uma alma de gesso de origem natural reforçada pela inclusão na massa de fibra de vidro; Euroclasse A1 de reacção ao fogo, segundo NP EN 13501-1. (material) | 1.02 | 4.7 | 4.794 |
| mt12pna020b | Ud | Parafuso autoperfurante, com cabeça de trombeta, de 25 mm de comprimento, para instalação de placas de gesso natural (GRG) sobre perfis de espessura inferior a 6 mm. (material) | 18 | 0.02 | 0.360 |
| mt12pna030bp | kg | Massa de juntas, de presa normal (60 minutos), com aditivo hidrófugo; para aplicação manual ou mecânica sem fita de juntas. (material) | 0.11 | 2.17 | 0.239 |
| mt12pna030ow | kg | Pasta de acabamento, de presa lenta (90 minutos). (material) | 0.11 | 0.86 | 0.095 |
| mt12pna040b | Ud | Cartucho de 300 cm³ de masa monocomponente; para a vedação de encontros perimetrais. (material) | 0.033 | 4.06 | 0.134 |
| mo015 | h | Oficial de 1ª montador de tectos falsos. (mão de obra) | 0.335 | 23.31 | 7.809 |
| mo082 | h | Ajudante de montador de tectos falsos. (mão de obra) | 0.124 | 22.13 | 2.744 |
| % | % | Custos directos complementares | 2 % | 21.901 | 0.438 |
|  |  | Custos directos |  |  | 22.339 |

Resíduos:
- colocação: mt12pna080a; factor de resíduo 0.06
- colocação: mt12pna100a; factor de resíduo 0.0188
- colocação: mt12pna028a Bucha de expansão M6; factor de resíduo 0.00488889
- colocação: mt12pna090a Mestra 47/18 de chapa de aço galvanizado, de 47 mm de largura e 0,60 mm de espessura, segundo EN 14195; factor de resíduo 0.0188
- colocação: mt12pna020b; factor de resíduo 0.00533333
- colocação: mt12pna030bp; factor de resíduo 0.0075
- colocação: mt12pna030ow Pasta de acabamento, de presa lenta (90 minutos); factor de resíduo 0.03

## Recursos

**mt12pna080a** m Banda estanque autocolante
Dados técnicos: Custo energético 0.960 MJ; Emissão de CO2 0.035 kg; Código LER 17 06 04; Massa do elemento 0.0063 kg; Volume 0.00001 m3
Resíduos:
- embalagem: re170203 Plástico. (componente de resíduo); rendimento 0.001 kg; Código LER 17 02 03; Massa do elemento 1 kg; Volume 0.001667 m3

**mt12pna100a** m Perfil angular, de aço galvanizado
Dados técnicos: Custo energético 40.258 MJ; Emissão de CO2 1.239 kg; Código LER 17 04 05; Massa do elemento 0.3 kg; Volume 0.000143 m3
Resíduos:
- embalagem: re170203 Plástico; rendimento 0.005 kg

**mt12pna028a** Ud Bucha de expansão M6
Dados técnicos: Custo energético 0.091 MJ; Emissão de CO2 0.006 kg; Código LER 17 04 05; Massa do elemento 0.009 kg; Volume 0.000004 m3
Resíduos:
- embalagem: re150101 Embalagens de papel e cartão. (componente de resíduo); rendimento 0.001 kg; Código LER 15 01 01; Massa do elemento 1 kg; Volume 0.001333 m3

**mt12pna090a** m Mestra 47/18 de chapa de aço galvanizado, de 47 mm de largura e 0,60 mm de espessura, segundo EN 14195
Dados técnicos: Custo energético 66.774 MJ; Emissão de CO2 2.049 kg; Código LER 17 04 05; Massa do elemento 0.5 kg; Volume 0.000238 m3
Resíduos:
- embalagem: re170203 Plástico; rendimento 0.005 kg

**mt12pna020b** Ud Parafuso autoperfurante
Dados técnicos: Custo energético 0.015 MJ; Emissão de CO2 0.002 kg; Código LER 17 04 05; Massa do elemento 0.0015 kg
Resíduos:
- embalagem: re150101 Embalagens de papel e cartão; rendimento 0.001 kg

**mt12pna030bp** kg Massa de juntas
Dados técnicos: Custo energético 13.573 MJ; Emissão de CO2 0.475 kg; Código LER 17 08 02; Massa do elemento 1 kg; Volume 0.001 m3
Resíduos:
- embalagem: re170203 Plástico; rendimento 0.028 kg

**mt12pna030ow** kg Pasta de acabamento, de presa lenta (90 minutos)
Dados técnicos: Custo energético 5.138 MJ; Emissão de CO2 0.246 kg; Código LER 17 08 02; Massa do elemento 1 kg; Volume 0.001 m3
Resíduos:
- embalagem: re170203 Plástico; rendimento 0.02 kg
