# Tecto falso contínuo de placas de gesso laminado reforçado com fibras

- Propriedade do ficheiro: CYPE Ingenieros S.A.
- Formato: FIEBDC-3/2016
- Programa: Gerador de preços para construção civil. CYPE Ingenieros, S.A.
- Data: 11/06/2024
- Moeda: EUR
- Custos indirectos: 3 %
- IVA: 23 %

## R Revestimentos

### RT Tectos falsos em interiores

#### RTR Contínuos, de placas de gesso laminado reforçado com fibras

**RTR010** m² Tecto falso contínuo de placas de gesso laminado reforçado com fibras.
Tecto falso contínuo com ancoragens directas, liso, 12,5+15, situado a uma altura menor de 4 m, com nível de qualidade do acabamento standard (Q2), constituído por: ESTRUTURA: estrutura metálica de aço galvanizado de mestras primárias 80x15x50 mm com uma modulação de 500 mm e fixadas à laje ou elemento de suporte de betão com ancoragens directas cada 700 mm; PLACAS: uma camada de placas de gesso laminado reforçadas com tecido de fibra / EN 15283-2 - 1200 / 2500 / 12,5 / com os bordos longitudinais quadrados. Inclusive fixações para a ancoragem dos perfis, parafusos para a fixação das placas e massa e fita para o tratamento de juntas.
Inclui: Marcação dos eixos da estrutura metálica. Sinalização dos pontos de ancoragem à laje ou elemento de suporte. Fixação dos perfis primários. Corte das placas. Fixação das placas. Resolução de encontros e pontos singulares. Tratamento de juntas.
Critério de medição de projecto: Superfície medida segundo documentação gráfica de Projecto.
Critério de medição de obra: Medir-se-á a superfície realmente executada segundo especificações de Projecto, sem deduzir as aberturas de superfície menor de 1 m².

| Código | Un | Descrição | Rendimento | Preço | Importância |
|---|---|---|---|---|---|
| mt12psg050d | m | Mestra Omega de chapa de aço galvanizado, de 80 mm de largura, segundo EN 14195. (material) | 1.9 | 1.51 | 2.869 |
| mt12psg220 | Ud | Fixação composta por bucha e parafuso 5x27. (material) | 1.4 | 0.06 | 0.084 |
| mt12psg250c | m² | Placa de gesso laminado reforçada com tecido de fibra / EN 15283-2 - 1200 / 2500 / 12,5 / com os bordos longitudinais quadrados, com fibras de papel na massa de gesso. (material) | 1.05 | 8.65 | 9.083 |
| mt12psg251a | Ud | Parafuso autoperfurante 3,9x30 mm. (material) | 22 | 0.01 | 0.220 |
| mt12psg270a | m | Fita de juntas, para a selagem de juntas entre placas de gesso laminado. (material) | 1.2 | 0.2 | 0.240 |
| mt12psg280a | kg | Massa para a selagem de juntas entre placas de gesso laminado reforçado com fibras, segundo EN 13963. (material) | 0.6 | 1.48 | 0.888 |
| mo015 | h | Oficial de 1ª montador de tectos falsos. (mão de obra) | 0.247 | 23.31 | 5.758 |
| mo082 | h | Ajudante de montador de tectos falsos. (mão de obra) | 0.247 | 22.13 | 5.466 |
| % | % | Custos directos complementares | 2 % | 24.608 | 0.492 |
|  |  | Custos directos |  |  | 25.100 |

Resíduos:
- colocação: mt12psg050d Mestra Omega de chapa de aço galvanizado, de 80 mm de largura, segundo EN 14195; factor de resíduo 0.0179479
- colocação: mt12psg250c; factor de resíduo 0.018
- colocação: mt12psg251a Parafuso autoperfurante 3,9x30 mm; factor de resíduo 0.00529412
- colocação: mt12psg280a Massa para a selagem de juntas entre placas de gesso laminado reforçado com fibras, segundo EN 13963; factor de resíduo 0.008693

## Recursos

**mt12psg050d** m Mestra Omega de chapa de aço galvanizado, de 80 mm de largura, segundo EN 14195
Dados técnicos: Custo energético 64.141 MJ; Emissão de CO2 1.969 kg; Código LER 17 04 05; Massa do elemento 0.48 kg; Volume 0.000229 m3
Resíduos:
- embalagem: re170203 Plástico. (componente de resíduo); rendimento 0.005 kg; Código LER 17 02 03; Massa do elemento 1 kg; Volume 0.001667 m3

**mt12psg250c** m² Placa de gesso laminado reforçada com tecido de fibra / EN 15283-2 - 1200 / 2500 / 12,5 / com os bordos longitudinais
Dados técnicos: Custo energético 394.288 MJ; Emissão de CO2 5.869 kg; Código LER 17 08 02; Massa do elemento 15 kg; Volume 0.015 m3
Resíduos:
- embalagem: re170203 Plástico; rendimento 0.004 kg

**mt12psg251a** Ud Parafuso autoperfurante 3,9x30 mm
Dados técnicos: Custo energético 0.017 MJ; Emissão de CO2 0.002 kg; Código LER 17 04 05; Massa do elemento 0.0017 kg
Resíduos:
- embalagem: re150101 Embalagens de papel e cartão. (componente de resíduo); rendimento 0.001 kg; Código LER 15 01 01; Massa do elemento 1 kg; Volume 0.001333 m3

**mt12psg280a** kg Massa para a selagem de juntas entre placas de gesso laminado reforçado com fibras, segundo EN 13963
Dados técnicos: Custo energético 13.532 MJ; Emissão de CO2 0.473 kg; Código LER 17 08 02; Massa do elemento 1 kg; Volume 0.001 m3
Resíduos:
- embalagem: re170203 Plástico; rendimento 0.028 kg
