# Limpeza de paramento de fachada

- Propriedade do ficheiro: CYPE Ingenieros S.A.
- Formato: FIEBDC-3/2016
- Programa: Gerador de preços para construção civil. CYPE Ingenieros, S.A.
- Data: 26/08/2025
- Moeda: EUR
- Custos indirectos: 3 %
- IVA: 23 %

## R Revestimentos

### RY Preparações, protecções, reparações e reforços de revestimentos

#### RYP Preparações

**RYP010** m² Limpeza de paramento de fachada.
Limpeza manual de paramento de fachada com presença de eflorescências salinas (salitre) através da aplicação de líquido anti-salitre, para limpeza de eflorescências salinas, incolor, com um rendimento de 0,3 l/m² e enxaguamento posterior da superfície com água limpa abundante até eliminar os resíduos do produto aplicado.
Inclui: Protecção dos elementos da envolvente que possam ser afectados durante os trabalhos. Execução das operações de limpeza. Recolha e eliminação da água de limpeza. Remoção e acumulação dos restos gerados. Carga dos restos gerados para camião ou contendor.
Critério de medição de projecto: Superfície medida segundo documentação gráfica de Projecto.
Critério de medição de obra: Medir-se-á a superfície realmente executada segundo especificações de Projecto.

| Código | Un | Descrição | Rendimento | Preço | Importância |
|---|---|---|---|---|---|
| mt27tth020a | l | Líquido anti-salitre, para limpeza de eflorescências salinas, incolor, à base de resinas acrílicas em dispersão aquosa e aditivos especiais, permeável ao vapor de água, anti-caruncho e anti-verdete, para aplicar com trincha ou rolo. (material) | 0.3 | 13.43 | 4.029 |
| mt08aaa010a | m³ | Água. (material) | 0.001 | 1.5 | 0.002 |
| mo039 | h | Oficial de 1ª rebocador. (mão de obra) | 0.11 | 24.63 | 2.709 |
| mo111 | h | Operário especializado rebocador. (mão de obra) | 0.11 | 24.28 | 2.671 |
| % | % | Custos directos complementares | 2 % | 9.411 | 0.188 |
|  |  | Custos directos |  |  | 9.599 |

Resíduos:
- colocação: mt27tth020a; factor de resíduo 0.03

## Recursos

**mt27tth020a** l Líquido anti-salitre
Dados técnicos: Custo energético 79.842 MJ; Emissão de CO2 3.069 kg; Código LER 17 09 04; Massa do elemento 1.02 kg; Volume 0.00068 m3
Resíduos:
- embalagem: re170203 Plástico. (componente de resíduo); rendimento 0.032 kg; Código LER 17 02 03; Massa do elemento 1 kg; Volume 0.001667 m3

**mt08aaa010a** m³ Água
Dados técnicos: Custo energético 60.000 MJ; Emissão de CO2 30.000 kg
