# Eliminação de camada de tinta em paramento interior

- Propriedade do ficheiro: CYPE Ingenieros S.A.
- Formato: FIEBDC-3/2016
- Programa: Gerador de preços para construção civil. CYPE Ingenieros, S.A.
- Data: 11/06/2024
- Moeda: EUR
- Custos indirectos: 3 %
- IVA: 23 %

## R Revestimentos

### RY Preparações, protecções, reparações e reforços de revestimentos

#### RYP Preparações

**RYP030** m² Eliminação de camada de tinta em paramento interior.
Eliminação de camada de tinta tinta plástica, acabamento em gota, aplicada sobre abóbada, com meios manuais, através de espátula, e a aplicação com trincha de 0,2 l/m² de decapante universal de alta eficiência, impregnando a pintura existente, eliminando-a com espátula uma vez amolecida.
Inclui: Protecção dos elementos da envolvente que possam ser afectados durante os trabalhos. Aplicação do decapante. Eliminação da camada de tinta. Remoção e acumulação dos restos gerados. Carga dos restos gerados para camião ou contendor.
Critério de medição de projecto: Superfície medida segundo documentação gráfica de Projecto.
Critério de medição de obra: Medir-se-á a superfície realmente executada segundo especificações de Projecto.

| Código | Un | Descrição | Rendimento | Preço | Importância |
|---|---|---|---|---|---|
| mt27pfj201a | l | Decapante universal de alta eficiência, à base de dissolventes orgânicos, para aplicar com trincha ou rolo. (material) | 0.2 | 15.81 | 3.162 |
| mo076 | h | Ajudante de pintor. (mão de obra) | 0.251 | 22.13 | 5.555 |
| % | % | Custos directos complementares | 2 % | 8.717 | 0.174 |
|  |  | Custos directos |  |  | 8.891 |

Resíduos:
- colocação: mt27pfj201a Decapante universal de alta eficiência, à base de dissolventes orgânicos, para aplicar com trincha ou rolo; factor de resíduo 0.0275
- demolição: ruo080111 Resíduos de tintas e vernizes contendo solventes orgânicos ou outras substâncias perigosas. (componente de resíduo); rendimento 0.9 kg; Código LER 08 01 11; Massa do elemento 1 kg; Volume 0.001111 m3

## Recursos

**mt27pfj201a** l Decapante universal de alta eficiência, à base de dissolventes orgânicos, para aplicar com trincha ou rolo
Dados técnicos: Custo energético 106.560 MJ; Emissão de CO2 15.717 kg; Código LER 08 01 21; Massa do elemento 1.06 kg; Volume 0.001178 m3
Resíduos:
- embalagem: re150104 Embalagens de metal. (componente de resíduo); rendimento 0.057 kg; Código LER 15 01 04; Massa do elemento 1 kg; Volume 0.001667 m3
