# Reparação de fenda em revestimento de argamassa, com massa elástica

- Propriedade do ficheiro: CYPE Ingenieros S.A.
- Formato: FIEBDC-3/2016
- Programa: Gerador de preços para construção civil. CYPE Ingenieros, S.A.
- Data: 11/06/2024
- Moeda: EUR
- Custos indirectos: 3 %
- IVA: 23 %

## R Revestimentos

### RY Preparações, protecções, reparações e reforços de revestimentos

#### RYY Reparações

**RYY022** m Reparação de fenda em revestimento de argamassa, com massa elástica.
Reparação de fenda em revestimento de argamassa sobre o paramento vertical exterior através de vedação com massa à base de poliuretano, pressionando o produto para o interior da fenda com uma espátula. Incluindo abertura da fenda em forma de V através de picagem dos bordos com colher de pedreiro, eliminação do material solto e não consolidado, limpeza a seco com escova, lixagem para eliminar imperfeições, remoção e carga manual de entulho para camião ou contentor.
Inclui: Preparação da fenda. Aplicação da massa. Lixagem. Limpeza dos restos da obra. Carga de entulho para camião ou contentor.
Critério de medição de projecto: Comprimento medido segundo documentação gráfica de Projecto.
Critério de medição de obra: Medir-se-á o comprimento realmente executado segundo especificações de Projecto.

| Código | Un | Descrição | Rendimento | Preço | Importância |
|---|---|---|---|---|---|
| mt15dag506b | Ud | Cartucho de 300 cm³ de pasta monocomponente à base de poliuretano, cor branco, com dureza Shore A aproximada de 20, segundo EN ISO 868 e alongamento na rotura >= 400%, segundo EN ISO 8339. (material) | 0.8 | 11.22 | 8.976 |
| mo038 | h | Oficial de 1ª pintor. (mão de obra) | 0.166 | 22.68 | 3.765 |
| mo076 | h | Ajudante de pintor. (mão de obra) | 0.166 | 22.13 | 3.674 |
| % | % | Custos directos complementares | 2 % | 16.415 | 0.328 |
|  |  | Custos directos |  |  | 16.743 |

Resíduos:
- colocação: mt15dag506b; factor de resíduo 0.03

## Recursos

**mt15dag506b** Ud Cartucho de 300 cm³ de pasta monocomponente à base de poliuretano
Dados técnicos: Custo energético 70.416 MJ; Emissão de CO2 3.440 kg; Código LER 17 09 04; Massa do elemento 0.354 kg; Volume 0.000236 m3
Resíduos:
- embalagem: re170203 Plástico. (componente de resíduo); rendimento 0.2 kg; Código LER 17 02 03; Massa do elemento 1 kg; Volume 0.001667 m3
