# Reparação de fenda em revestimento de gesso, com gesso e malha

- Propriedade do ficheiro: CYPE Ingenieros S.A.
- Formato: FIEBDC-3/2016
- Programa: Gerador de preços para construção civil. CYPE Ingenieros, S.A.
- Data: 25/09/2024
- Moeda: EUR
- Custos indirectos: 3 %
- IVA: 23 %

## R Revestimentos

### RY Preparações, protecções, reparações e reforços de revestimentos

#### RYY Reparações

**RYY024** m Reparação de fenda em revestimento de gesso, com gesso e malha.
Reparação de fenda em revestimento de gesso sobre o paramento vertical até 3 m de altura através da aplicação de uma primeira camada de emboço de gesso B1, colocação de rede de fibra de vidro tecida, anti-álcalis, com o gesso ainda fresco, posterior aplicação de uma segunda camada de emboço com o mesmo gesso e acabamento final com gesso C6, até igualar a superfície reparada com o restante revestimento do pano. Inclusive picagem à mão e remoção do acabamento de gesso na zona fendilhada, com uma largura de 15 cm a cada lado do eixo da lesão, limpeza a seco com escova, remoção e carga manual de entulho para camião ou contentor. Totalmente terminada e rematada, à falta da pintura (não incluída neste preço).
Inclui: Preparação da fenda. Amassadura do gesso grosso. Espalhamento da primeira camada de gesso grosso. Colocação da malha. Espalhamento da segunda camada de gesso grosso. Amassadura do gesso fino. Espalhamento da camada de gesso fino sobre o emboço previamente aplicado. Remoção de entulho. Carga de entulho para camião ou contentor.
Critério de medição de projecto: Comprimento medido segundo documentação gráfica de Projecto.
Critério de medição de obra: Medir-se-á o comprimento realmente executado segundo especificações de Projecto.

| Código | Un | Descrição | Rendimento | Preço | Importância |
|---|---|---|---|---|---|
| mt09pye010b | m³ | Pasta de gesso de construção B1, segundo EN 13279-1. (material) | 0.004 | 148.5 | 0.594 |
| mt28vye020 | m² | Rede de fibra de vidro tecida, anti-álcalis, de 5x5 mm de vão de malha, flexível e imputrescível no tempo, de 70 g/m² de massa superficial e 0,40 mm de espessura do fio, para armar gessos. (material) | 0.347 | 0.76 | 0.264 |
| mt09pye010a | m³ | Pasta de gesso para aplicação em camada fina C6, segundo EN 13279-1. (material) | 0.001 | 166.7 | 0.167 |
| mo113 | h | Operário não qualificado construção. (mão de obra) | 0.348 | 21.45 | 7.465 |
| mo033 | h | Oficial de 1ª gesseiro. (mão de obra) | 0.323 | 22.68 | 7.326 |
| mo071 | h | Ajudante de gesseiro. (mão de obra) | 0.186 | 22.13 | 4.116 |
| % | % | Custos directos complementares | 2 % | 19.932 | 0.399 |
|  |  | Custos directos |  |  | 20.331 |

Resíduos:
- colocação: mt09pye010b Pasta de gesso de construção B1, segundo EN 13279-1; factor de resíduo 0.015
- colocação: mt28vye020; factor de resíduo 0.055
- colocação: mt09pye010a Pasta de gesso para aplicação em camada fina C6, segundo EN 13279-1; factor de resíduo 0.015

## Recursos

**mt09pye010b** m³ Pasta de gesso de construção B1, segundo EN 13279-1
Dados técnicos: Custo energético 3829.241 MJ; Emissão de CO2 183.696 kg; Código LER 17 08 02; Massa do elemento 1150 kg; Volume 1.15 m3
Resíduos:
- embalagem: re150101 Embalagens de papel e cartão. (componente de resíduo); rendimento 9 kg; Código LER 15 01 01; Massa do elemento 1 kg; Volume 0.001333 m3
- embalagem: re170201 Madeira. (componente de resíduo); rendimento 0.421 kg; Código LER 17 02 01; Massa do elemento 1 kg; Volume 0.000909 m3
- embalagem: re170203 Plástico. (componente de resíduo); rendimento 0.9 kg; Código LER 17 02 03; Massa do elemento 1 kg; Volume 0.001667 m3

**mt28vye020** m² Rede de fibra de vidro tecida
Dados técnicos: Custo energético 7.216 MJ; Emissão de CO2 0.356 kg; Código LER 17 02 03; Massa do elemento 0.07 kg; Volume 0.000117 m3
Resíduos:
- embalagem: re170203 Plástico; rendimento 0.024 kg

**mt09pye010a** m³ Pasta de gesso para aplicação em camada fina C6, segundo EN 13279-1
Dados técnicos: Custo energético 3829.241 MJ; Emissão de CO2 183.696 kg; Código LER 17 08 02; Massa do elemento 1150 kg; Volume 1.15 m3
Resíduos:
- embalagem: re150101 Embalagens de papel e cartão; rendimento 9 kg
- embalagem: re170201 Madeira; rendimento 0.421 kg
- embalagem: re170203 Plástico; rendimento 0.9 kg
