# Sanita bidé de porcelana sanitária, "GEBERIT"

- Propriedade do ficheiro: CYPE Ingenieros S.A.
- Formato: FIEBDC-3/2016
- Programa: Gerador de preços para construção civil. CYPE Ingenieros, S.A.
- Data: 11/06/2024
- Moeda: EUR
- Custos indirectos: 3 %
- IVA: 23 %

## S Equipamentos fixos e sinalização

### SA Aparelhos sanitários

#### SAA Sanitas bidé

**SAA010** Ud Sanita bidé de porcelana sanitária, "GEBERIT".
Sanita bidé suspensa, de porcelana sanitária, de cor branca, série AquaClean, código de pedido 146.202.11.1, modelo Mera Classic "GEBERIT", de 395x590x350 mm, alimentação a 230 V e 50 Hz, com assento e tampa, com função soft-close, tampa com abertura automática, sistema híbrido de água quente com ligação à rede de água quente e depósito de água quente integrado, unidade de extracção de odores, braço de secador extensível, secador conectável, kit de ligação a abastecimento, programa de descalcificação, detergente anticalcário, braço de chuveiro telescópico, chuveiro de dois jactos com temperatura, intensidade da água e tempo de fluxo reguláveis, com tecnologia WhirlSpray, bocal femenino separado, protegido em posição de repouso, kit de limpeza, kit de ligação para sanita, comando à distância com suporte mural e fixações, com módulo de interface para descarga automática, de 4,1 Vcc de tensão de serviço, código de pedido 147.039.00.1. Inclusive silicone para enchimento de juntas.
Inclui: Marcação. Colocação e fixação do aparelho. Ligação à rede de drenagem. Ligação às redes de água fria e quente. Ligação à rede eléctrica. Montagem de acessórios e complementos. Verificação do seu correcto funcionamento. Vedação de juntas.
Critério de medição de projecto: Número de unidades previstas, segundo documentação gráfica de Projecto.
Critério de medição de obra: Medir-se-á o número de unidades realmente colocadas segundo especificações de Projecto.

| Código | Un | Descrição | Rendimento | Preço | Importância |
|---|---|---|---|---|---|
| mt30geb560e | Ud | Sanita bidé suspensa, de porcelana sanitária, de cor branca, série AquaClean, código de pedido 146.202.11.1, modelo Mera Classic "GEBERIT", de 395x590x350 mm, alimentação a 230 V e 50 Hz, com assento e tampa, com função soft-close, tampa com abertura automática, sistema híbrido de água quente com ligação à rede de água quente e depósito de água quente integrado, unidade de extracção de odores, braço de secador extensível, secador conectável, kit de ligação a abastecimento, programa de descalcificação, detergente anticalcário, braço de chuveiro telescópico, chuveiro de dois jactos com temperatura, intensidade da água e tempo de fluxo reguláveis, com tecnologia WhirlSpray, bocal femenino separado, protegido em posição de repouso, kit de limpeza, kit de ligação para sanita, comando à distância com suporte mural e fixações. (material) | 1 | 4230 | 4230.000 |
| mt30geb590e | Ud | Módulo de interface para descarga automática, de 4,1 Vcc de tensão de serviço, código de pedido 147.039.00.1, "GEBERIT". (material) | 1 | 196.5 | 196.500 |
| mt30www005 | Ud | Cartucho de 300 ml de silicone ácida monocomponente, fungicida, para vedação de juntas em ambientes húmidos. (material) | 0.012 | 7.5 | 0.090 |
| mo008 | h | Oficial de 1ª canalizador. (mão de obra) | 1.812 | 23.31 | 42.238 |
| % | % | Custos directos complementares | 2 % | 4468.828 | 89.377 |
|  |  | Custos directos |  |  | 4558.205 |

Resíduos:
- colocação: mt30www005 Cartucho de 300 ml de silicone ácida monocomponente, fungicida, para vedação de juntas em ambientes húmidos; factor de resíduo 0.06

## Recursos

**mt30www005** Ud Cartucho de 300 ml de silicone ácida monocomponente, fungicida, para vedação de juntas em ambientes húmidos
Dados técnicos: Custo energético 87.088 MJ; Emissão de CO2 3.667 kg; Código LER 17 09 04; Massa do elemento 0.45 kg; Volume 0.0003 m3
Resíduos:
- embalagem: re170203 Plástico. (componente de resíduo); rendimento 0.1 kg; Código LER 17 02 03; Massa do elemento 1 kg; Volume 0.001667 m3
