# Base de chuveiro acrílica

- Propriedade do ficheiro: CYPE Ingenieros S.A.
- Formato: FIEBDC-3/2016
- Programa: Gerador de preços para construção civil. CYPE Ingenieros, S.A.
- Data: 04/07/2024
- Moeda: EUR
- Custos indirectos: 3 %
- IVA: 23 %

## S Equipamentos fixos e sinalização

### SA Aparelhos sanitários

#### SAD Bases de chuveiro

**SAD005** Ud Base de chuveiro acrílica.
Base de chuveiro acrílica, gama média, cor branco, de 90x70 cm, com jogo de escoamento, e sifão. Inclusive silicone para enchimento de juntas.
Critérios considerados na determinação do preço da unidade de obra: O preço não inclui a torneira.
Inclui: Marcação. Colocação e fixação do aparelho. Montagem do elemento de drenagem. Ligação à rede de drenagem. Verificação do seu correcto funcionamento. Vedação de juntas.
Critério de medição de projecto: Número de unidades previstas, segundo documentação gráfica de Projecto.
Critério de medição de obra: Medir-se-á o número de unidades realmente colocadas segundo especificações de Projecto.

| Código | Un | Descrição | Rendimento | Preço | Importância |
|---|---|---|---|---|---|
| mt30pas020a | Ud | Base de chuveiro acrílica, gama média, cor branco, de 90x70 cm, com jogo de escoamento. (material) | 1 | 332.71 | 332.710 |
| mt30dpd020 | Ud | Sifão para base de chuveiro, com grelha de aço. (material) | 1 | 6.8 | 6.800 |
| mt30www005 | Ud | Cartucho de 300 ml de silicone ácida monocomponente, fungicida, para vedação de juntas em ambientes húmidos. (material) | 0.036 | 7.5 | 0.270 |
| mo008 | h | Oficial de 1ª canalizador. (mão de obra) | 1.246 | 23.31 | 29.044 |
| % | % | Custos directos complementares | 2 % | 368.824 | 7.376 |
|  |  | Custos directos |  |  | 376.200 |

Resíduos:
- colocação: mt30www005 Cartucho de 300 ml de silicone ácida monocomponente, fungicida, para vedação de juntas em ambientes húmidos; factor de resíduo 0.06

## Recursos

**mt30pas020a** Ud Base de chuveiro acrílica, gama média, cor branco, de 90x70 cm, com jogo de escoamento
Dados técnicos: Custo energético 872.727 MJ; Emissão de CO2 44.560 kg
Resíduos:
- embalagem: re150101 Embalagens de papel e cartão. (componente de resíduo); rendimento 1.494 kg; Código LER 15 01 01; Massa do elemento 1 kg; Volume 0.001333 m3

**mt30dpd020** Ud Sifão para base de chuveiro, com grelha de aço
Dados técnicos: Custo energético 21.385 MJ; Emissão de CO2 1.483 kg
Resíduos:
- embalagem: re150101 Embalagens de papel e cartão; rendimento 0.072 kg

**mt30www005** Ud Cartucho de 300 ml de silicone ácida monocomponente, fungicida, para vedação de juntas em ambientes húmidos
Dados técnicos: Custo energético 87.088 MJ; Emissão de CO2 3.667 kg; Código LER 17 09 04; Massa do elemento 0.45 kg; Volume 0.0003 m3
Resíduos:
- embalagem: re170203 Plástico. (componente de resíduo); rendimento 0.1 kg; Código LER 17 02 03; Massa do elemento 1 kg; Volume 0.001667 m3
