# Base de chuveiro para ocultar sob o pavimento

- Propriedade do ficheiro: CYPE Ingenieros S.A.
- Formato: FIEBDC-3/2016
- Programa: Gerador de preços para construção civil. CYPE Ingenieros, S.A.
- Data: 25/09/2024
- Moeda: EUR
- Custos indirectos: 3 %
- IVA: 23 %

## S Equipamentos fixos e sinalização

### SA Aparelhos sanitários

#### SAD Bases de chuveiro

**SAD100** Ud Base de chuveiro para ocultar sob o pavimento.
Base de chuveiro acessível e auto-limpável, para ocultar sob o pavimento, de poliuretano, com tratamento antibacteriano e fungicida, de 800x1400 mm e 31 mm de altura, com ralo sifonado, convertível em não sifonado, de polipropileno de 60 mm de altura, de saída horizontal e 40 mm de diâmetro, perfis de PVC para colocação do pavimento, perfis de PVC para encontros com elementos verticais, banda de reforço, adesivo, placa de protecção de EPS e chave para elevação de aço inoxidável.
Critérios considerados na determinação do preço da unidade de obra: O preço não inclui o pavimento.
Inclui: Marcação. Colocação e fixação do aparelho. Montagem do elemento de drenagem. Ligação à rede de drenagem. Montagem de acessórios e complementos. Verificação do seu correcto funcionamento.
Critério de medição de projecto: Número de unidades previstas, segundo documentação gráfica de Projecto.
Critério de medição de obra: Medir-se-á o número de unidades realmente colocadas segundo especificações de Projecto.

| Código | Un | Descrição | Rendimento | Preço | Importância |
|---|---|---|---|---|---|
| mt30rev010hh | Ud | Base de chuveiro acessível e auto-limpável, para ocultar sob o pavimento, de poliuretano, com tratamento antibacteriano e fungicida, de 800x1400 mm e 31 mm de altura, com ralo sifonado, convertível em não sifonado, de polipropileno de 60 mm de altura, de saída horizontal e 40 mm de diâmetro, perfis de PVC para colocação do pavimento, perfis de PVC para encontros com elementos verticais, banda de reforço, adesivo, placa de protecção de EPS e chave para elevação de aço inoxidável. (material) | 1 | 1004.18 | 1004.180 |
| mo008 | h | Oficial de 1ª canalizador. (mão de obra) | 0.793 | 23.31 | 18.485 |
| % | % | Custos directos complementares | 2 % | 1022.665 | 20.453 |
|  |  | Custos directos |  |  | 1043.118 |
