# Bidé de porcelana sanitária

- Propriedade do ficheiro: CYPE Ingenieros S.A.
- Formato: FIEBDC-3/2016
- Programa: Gerador de preços para construção civil. CYPE Ingenieros, S.A.
- Data: 11/06/2024
- Moeda: EUR
- Custos indirectos: 3 %
- IVA: 23 %

## S Equipamentos fixos e sinalização

### SA Aparelhos sanitários

#### SAE Bidés

**SAE005** Ud Bidé de porcelana sanitária.
Bidé de porcelana sanitária, gama alta, cor, sem tampa, e elemento de drenagem, acabamento cromado com sifão garrafa. Inclusive elementos de fixação e silicone para enchimento de juntas.
Critérios considerados na determinação do preço da unidade de obra: O preço não inclui a torneira.
Inclui: Marcação. Colocação e fixação do aparelho. Montagem do elemento de drenagem. Ligação à rede de drenagem. Verificação do seu correcto funcionamento. Vedação de juntas.
Critério de medição de projecto: Número de unidades previstas, segundo documentação gráfica de Projecto.
Critério de medição de obra: Medir-se-á o número de unidades realmente colocadas segundo especificações de Projecto.

| Código | Un | Descrição | Rendimento | Preço | Importância |
|---|---|---|---|---|---|
| mt30bps010o | Ud | Bidé de porcelana sanitária, gama alta, cor, sem tampa, com jogo de fixação. (material) | 1 | 289.25 | 289.250 |
| mt30sif010b | Ud | Sifão garrafa extensível, para bidé, acabamento cromado, com válvula de drenagem. (material) | 1 | 46.07 | 46.070 |
| mt30www005 | Ud | Cartucho de 300 ml de silicone ácida monocomponente, fungicida, para vedação de juntas em ambientes húmidos. (material) | 0.012 | 7.5 | 0.090 |
| mo008 | h | Oficial de 1ª canalizador. (mão de obra) | 1.132 | 23.31 | 26.387 |
| % | % | Custos directos complementares | 2 % | 361.797 | 7.236 |
|  |  | Custos directos |  |  | 369.033 |

Resíduos:
- colocação: mt30www005 Cartucho de 300 ml de silicone ácida monocomponente, fungicida, para vedação de juntas em ambientes húmidos; factor de resíduo 0.06

## Recursos

**mt30bps010o** Ud Bidé de porcelana sanitária, gama alta, cor, sem tampa, com jogo de fixação
Dados técnicos: Custo energético 71.984 MJ; Emissão de CO2 64.056 kg
Resíduos:
- embalagem: re150101 Embalagens de papel e cartão. (componente de resíduo); rendimento 1.494 kg; Código LER 15 01 01; Massa do elemento 1 kg; Volume 0.001333 m3

**mt30www005** Ud Cartucho de 300 ml de silicone ácida monocomponente, fungicida, para vedação de juntas em ambientes húmidos
Dados técnicos: Custo energético 87.088 MJ; Emissão de CO2 3.667 kg; Código LER 17 09 04; Massa do elemento 0.45 kg; Volume 0.0003 m3
Resíduos:
- embalagem: re170203 Plástico. (componente de resíduo); rendimento 0.1 kg; Código LER 17 02 03; Massa do elemento 1 kg; Volume 0.001667 m3
