# Estrutura dupla para casas de banho encostadas

- Propriedade do ficheiro: CYPE Ingenieros S.A.
- Formato: FIEBDC-3/2016
- Programa: Gerador de preços para construção civil. CYPE Ingenieros, S.A.
- Data: 23/05/2024
- Moeda: EUR
- Custos indirectos: 3 %
- IVA: 23 %

## S Equipamentos fixos e sinalização

### SA Aparelhos sanitários

#### SAI Sanitas

**SAI125** Ud Estrutura dupla para casas de banho encostadas.
Estrutura dupla para casas de banho encostadas, formada por duas cisternas de polipropileno, colocadas em sentido oposto, com sistema de accionamento mecânico, descarga dupla de 6-3 litros, ajustável a 7-3 litros, cada uma, com estrutura tubular autoportante, pré-montada, regulável em altura até 200 mm, acabamento com primário antioxidante, de 240 mm de espessura, para sanitas suspensas, código de pedido CR11000600859, modelo OLI74 Plus Mecânica Autoportante Doble "OLI" e placas de comando para acionamento de cisterna, de ABS, acabamento Soft Touch de cor preto, de descarga dupla, série Globe, código de pedido CG47000152952, "OLI", de 230x150x6,5 mm. Instalação encastrada em parede de placas de gesso.
Inclui: Marcação. Colocação e fixação da estrutura. Ligação à rede de drenagem. Ligação à rede de água fria. Montagem de acessórios e complementos. Verificação do seu correcto funcionamento.
Critério de medição de projecto: Número de unidades previstas, segundo documentação gráfica de Projecto.
Critério de medição de obra: Medir-se-á o número de unidades realmente colocadas segundo especificações de Projecto.

| Código | Un | Descrição | Rendimento | Preço | Importância |
|---|---|---|---|---|---|
| mt30oli057d | Ud | Estrutura dupla para casas de banho encostadas, formada por duas cisternas de polipropileno, colocadas em sentido oposto, com sistema de accionamento mecânico, descarga dupla de 6-3 litros, ajustável a 7-3 litros, cada uma, com estrutura tubular autoportante, pré-montada, regulável em altura até 200 mm, acabamento com primário antioxidante, de 240 mm de espessura, para sanitas suspensas, código de pedido CR11000600859, modelo OLI74 Plus Mecânica Autoportante Doble "OLI", cada uma delas com válvula de enchimento silencioso con funcionamento retardado para a poupança de água Azor Plus, tubo de descarga de 360 mm de comprimento e 56 mm de diâmetro, fixações, válvula de esquadria de 1/2", tubo de ligação a sanita de 180 mm de comprimento e 45 mm de diâmetro, suporte para sanita, tubo de escoamento com adaptador para 90 e 110 mm de diâmetro, isolamento contra condensações e grelha para facilitar a fixação de elementos de obra, segundo NP EN 14055, para encastrar em parede de placas de gesso (material) | 1 | 458.8 | 458.800 |
| mt30oli255li | Ud | Placa de comando para acionamento de cisterna, de ABS, acabamento Soft Touch de cor preto, de descarga dupla, série Globe, código de pedido CG47000152952, "OLI", de 230x150x6,5 mm, para cisterna encastrada com sistema de accionamento mecânico. (material) | 2 | 74 | 148.000 |
| mo008 | h | Oficial de 1ª canalizador. (mão de obra) | 1.699 | 23.31 | 39.604 |
| % | % | Custos directos complementares | 2 % | 646.404 | 12.928 |
|  |  | Custos directos |  |  | 659.332 |
