# Fluxómetro encastrado para sanita suspensa

- Propriedade do ficheiro: CYPE Ingenieros S.A.
- Formato: FIEBDC-3/2016
- Programa: Gerador de preços para construção civil. CYPE Ingenieros, S.A.
- Data: 23/10/2024
- Moeda: EUR
- Custos indirectos: 3 %
- IVA: 23 %

## S Equipamentos fixos e sinalização

### SA Aparelhos sanitários

#### SAI Sanitas

**SAI160** Ud Fluxómetro encastrado para sanita suspensa.
Fluxómetro, com descarga regulável entre 6 e 9 litros, sobre estrutura pré-montada, de 1130 mm de altura e 500 mm de largura, de aço com revestimento anticorrosão, com pés de apoio reguláveis em altura até 200 mm, para sanita suspensa, com ligação a abastecimento, válvula de corte, tubo guia para tubo de alimentação de aparelhos sanitários, joelho de descarga de polipropileno de 90 mm de diâmetro, adaptador de polipropileno, varões roscados para suporte de sanita e elementos de fixação, com conjunto de ancoragens de parede, ajustável em comprimento entre 130 e 230 mm e placa de comando anti-vandalismo para acionamento de fluxómetro, de aço inoxidável, de descarga única, de 156x197x19 mm, com aro de fixação. Instalação encastrada em parede de alvenaria.
Inclui: Marcação. Colocação e fixação. Ligação à rede de drenagem. Ligação à rede de água fria. Montagem de acessórios e complementos. Verificação do seu correcto funcionamento.
Critério de medição de projecto: Número de unidades previstas, segundo documentação gráfica de Projecto.
Critério de medição de obra: Medir-se-á o número de unidades realmente colocadas segundo especificações de Projecto.

| Código | Un | Descrição | Rendimento | Preço | Importância |
|---|---|---|---|---|---|
| mt30gro015a | Ud | Fluxómetro, com descarga regulável entre 6 e 9 litros, sobre estrutura pré-montada, de 1130 mm de altura e 500 mm de largura, de aço com revestimento anticorrosão, com pés de apoio reguláveis em altura até 200 mm, para sanita suspensa, com ligação a abastecimento, válvula de corte, tubo guia para tubo de alimentação de aparelhos sanitários, joelho de descarga de polipropileno de 90 mm de diâmetro, adaptador de polipropileno, varões roscados para suporte de sanita e elementos de fixação, para encastrar em parede de alvenaria. (material) | 1 | 513.94 | 513.940 |
| mt30gro150a | Ud | Conjunto de ancoragens de parede, ajustável em comprimento entre 130 e 230 mm, inclusive elementos de fixação. (material) | 1 | 18.39 | 18.390 |
| mt30gro145a | Ud | Placa de comando anti-vandalismo para acionamento de fluxómetro, de aço inoxidável, de descarga única, de 156x197x19 mm, com aro de fixação, inclusive elementos de fixação. (material) | 1 | 148.11 | 148.110 |
| mo008 | h | Oficial de 1ª canalizador. (mão de obra) | 1.302 | 23.31 | 30.350 |
| % | % | Custos directos complementares | 2 % | 710.790 | 14.216 |
|  |  | Custos directos |  |  | 725.006 |

## Recursos

**mt30gro150a** Ud Conjunto de ancoragens de parede, ajustável em comprimento entre 130 e 230 mm, inclusive elementos de fixação
Dados técnicos: Custo energético 13.078 MJ; Emissão de CO2 0.730 kg
Resíduos:
- embalagem: re150101 Embalagens de papel e cartão. (componente de resíduo); rendimento 0.09 kg; Código LER 15 01 01; Massa do elemento 1 kg; Volume 0.001333 m3
- embalagem: re170203 Plástico. (componente de resíduo); rendimento 0.045 kg; Código LER 17 02 03; Massa do elemento 1 kg; Volume 0.001667 m3

**mt30gro145a** Ud Placa de comando anti-vandalismo para acionamento de fluxómetro
Dados técnicos: Custo energético 24.804 MJ; Emissão de CO2 3.706 kg
Resíduos:
- embalagem: re150101 Embalagens de papel e cartão; rendimento 0.078 kg
