# Lavatório de encastrar por cima, de porcelana sanitária, "ROCA"

- Propriedade do ficheiro: CYPE Ingenieros S.A.
- Formato: FIEBDC-3/2016
- Programa: Gerador de preços para construção civil. CYPE Ingenieros, S.A.
- Data: 11/06/2024
- Moeda: EUR
- Custos indirectos: 3 %
- IVA: 23 %

## S Equipamentos fixos e sinalização

### SA Aparelhos sanitários

#### SAL Lavatórios

**SAL030** Ud Lavatório de encastrar por cima, de porcelana sanitária, "ROCA".
Lavatório de porcelana sanitária, de encastrar em bancada, modelo Aloa "ROCA", cor Blanco, de 560x475 mm, equipado com torneira monocomando de prateleira para lavatório, com cartucho cerâmico e limitador de caudal a 6 l/min, acabamento cromado, modelo Thesis, e elemento de drenagem, acabamento cromado. Inclusive jogo de fixação e silicone para enchimento de juntas.
Critérios considerados na determinação do preço da unidade de obra: O preço não inclui a bancada.
Inclui: Marcação. Colocação e fixação do aparelho. Montagem do elemento de drenagem. Ligação à rede de drenagem. Montagem da torneira. Ligação às redes de água fria e quente. Verificação do seu correcto funcionamento. Vedação de juntas.
Critério de medição de projecto: Número de unidades previstas, segundo documentação gráfica de Projecto.
Critério de medição de obra: Medir-se-á o número de unidades realmente colocadas segundo especificações de Projecto.

| Código | Un | Descrição | Rendimento | Preço | Importância |
|---|---|---|---|---|---|
| mt30lpr040a | Ud | Lavatório de porcelana sanitária, de encastrar em bancada, modelo Aloa "ROCA", cor Blanco, de 560x475 mm. (material) | 1 | 86.24 | 86.240 |
| mt31gmo101a | Ud | Torneira monocomando de prateleira para lavatório, com cartucho cerâmico e limitador de caudal a 6 l/min, acabamento cromado, modelo Thesis "ROCA", com fixador de corrente e ligações de alimentação flexíveis, segundo EN 200. (material) | 1 | 259 | 259.000 |
| mt36www005d | Ud | Acoplamento à parede incorporado com plafon, ABS, série B, acabamento cromado, para escoamento de águas residuais (a baixa e alta temperatura) no interior dos edifícios, ligação mista de 1 1/4"x40 mm de diâmetro, segundo NP EN 1329-1, com válvula de drenagem. (material) | 1 | 56.1 | 56.100 |
| mt30lla010 | Ud | Válvula de seccionamento de 1/2", para lavatório ou bidé, acabamento cromado. (material) | 2 | 20.32 | 40.640 |
| mt30www005 | Ud | Cartucho de 300 ml de silicone ácida monocomponente, fungicida, para vedação de juntas em ambientes húmidos. (material) | 0.012 | 7.5 | 0.090 |
| mo008 | h | Oficial de 1ª canalizador. (mão de obra) | 1.416 | 23.31 | 33.007 |
| % | % | Custos directos complementares | 2 % | 475.077 | 9.502 |
|  |  | Custos directos |  |  | 484.579 |

Resíduos:
- colocação: mt30www005 Cartucho de 300 ml de silicone ácida monocomponente, fungicida, para vedação de juntas em ambientes húmidos; factor de resíduo 0.06

## Recursos

**mt30lpr040a** Ud Lavatório de porcelana sanitária, de encastrar em bancada, modelo Aloa "ROCA", cor Blanco, de 560x475 mm
Dados técnicos: Custo energético 55.889 MJ; Emissão de CO2 49.765 kg
Resíduos:
- embalagem: re150101 Embalagens de papel e cartão. (componente de resíduo); rendimento 1.245 kg; Código LER 15 01 01; Massa do elemento 1 kg; Volume 0.001333 m3

**mt31gmo101a** Ud Torneira monocomando de prateleira para lavatório
Dados técnicos: Custo energético 263.596 MJ; Emissão de CO2 17.773 kg
Resíduos:
- embalagem: re150101 Embalagens de papel e cartão; rendimento 0.086 kg

**mt30www005** Ud Cartucho de 300 ml de silicone ácida monocomponente, fungicida, para vedação de juntas em ambientes húmidos
Dados técnicos: Custo energético 87.088 MJ; Emissão de CO2 3.667 kg; Código LER 17 09 04; Massa do elemento 0.45 kg; Volume 0.0003 m3
Resíduos:
- embalagem: re170203 Plástico. (componente de resíduo); rendimento 0.1 kg; Código LER 17 02 03; Massa do elemento 1 kg; Volume 0.001667 m3
