# Máquina de lavar louça

- Propriedade do ficheiro: CYPE Ingenieros S.A.
- Formato: FIEBDC-3/2016
- Programa: Gerador de preços para construção civil. CYPE Ingenieros, S.A.
- Data: 11/06/2024
- Moeda: EUR
- Custos indirectos: 3 %
- IVA: 23 %

## S Equipamentos fixos e sinalização

### SC Cozinhas/lavandarias

#### SCE Electrodomésticos

**SCE010** Ud Máquina de lavar louça.
Máquina de lavar louça integrável, de 598 mm de largura, 865 mm de altura e 550 mm de profundidade, cor branca, com capacidade para 14 talheres, consumo de energia por 100 ciclos do programa Eco 85 kWh, consumo de água do programa Eco 10,5 l, classe de eficiência energética D, classe de emissão de ruído aéreo B.
Inclui: Marcação. Colocação do aparelho. Ligação à rede de drenagem. Ligação à rede eléctrica. Verificação do seu correcto funcionamento.
Critério de medição de projecto: Número de unidades previstas, segundo documentação gráfica de Projecto.
Critério de medição de obra: Medir-se-á o número de unidades realmente colocadas segundo especificações de Projecto.

| Código | Un | Descrição | Rendimento | Preço | Importância |
|---|---|---|---|---|---|
| mt32lav010odpn | Ud | Máquina de lavar louça integrável, de 598 mm de largura, 865 mm de altura e 550 mm de profundidade, cor branca, com capacidade para 14 talheres, consumo de energia por 100 ciclos do programa Eco 85 kWh, consumo de água do programa Eco 10,5 l, classe de eficiência energética D, classe de emissão de ruído aéreo B, segundo o Regulamento Delegado (UE) N.º 2019/2017. (material) | 1 | 935 | 935.000 |
| mo008 | h | Oficial de 1ª canalizador. (mão de obra) | 0.387 | 23.31 | 9.021 |
| mo003 | h | Oficial de 1ª electricista. (mão de obra) | 0.166 | 23.31 | 3.869 |
| % | % | Custos directos complementares | 2 % | 947.890 | 18.958 |
|  |  | Custos directos |  |  | 966.848 |

## Recursos

**mt32lav010odpn** Ud Máquina de lavar louça integrável
Dados técnicos: Custo energético 1220.219 MJ; Emissão de CO2 50.855 kg
Resíduos:
- embalagem: re150101 Embalagens de papel e cartão. (componente de resíduo); rendimento 1.5 kg; Código LER 15 01 01; Massa do elemento 1 kg; Volume 0.001333 m3
- embalagem: re170604 Materiais de isolamento não abrangidos em 17 06 01 e 17 06 03. (componente de resíduo); rendimento 0.075 kg; Código LER 17 06 04; Massa do elemento 1 kg; Volume 0.001667 m3
