# Forno eléctrico

- Propriedade do ficheiro: CYPE Ingenieros S.A.
- Formato: FIEBDC-3/2016
- Programa: Gerador de preços para construção civil. CYPE Ingenieros, S.A.
- Data: 11/06/2024
- Moeda: EUR
- Custos indirectos: 3 %
- IVA: 23 %

## S Equipamentos fixos e sinalização

### SC Cozinhas/lavandarias

#### SCE Electrodomésticos

**SCE040** Ud Forno eléctrico.
Forno eléctrico integrável, de 595 mm de largura, 595 mm de altura e 559 mm de profundidade, acabamento cromado mate, com capacidade para 70 l, classe de eficiência energética A+.
Inclui: Marcação. Colocação do aparelho. Ligação à rede eléctrica. Verificação do seu correcto funcionamento.
Critério de medição de projecto: Número de unidades previstas, segundo documentação gráfica de Projecto.
Critério de medição de obra: Medir-se-á o número de unidades realmente colocadas segundo especificações de Projecto.

| Código | Un | Descrição | Rendimento | Preço | Importância |
|---|---|---|---|---|---|
| mt32hok010Cb | Ud | Forno eléctrico integrável, de 595 mm de largura, 595 mm de altura e 559 mm de profundidade, acabamento cromado mate, com capacidade para 70 l, classe de eficiência energética A+, segundo o Regulamento Delegado (UE) N.º 65/2014. (material) | 1 | 395 | 395.000 |
| mo003 | h | Oficial de 1ª electricista. (mão de obra) | 0.553 | 23.31 | 12.890 |
| % | % | Custos directos complementares | 2 % | 407.890 | 8.158 |
|  |  | Custos directos |  |  | 416.048 |

## Recursos

**mt32hok010Cb** Ud Forno eléctrico integrável
Dados técnicos: Custo energético 627.815 MJ; Emissão de CO2 25.885 kg
Resíduos:
- embalagem: re150101 Embalagens de papel e cartão. (componente de resíduo); rendimento 1.366 kg; Código LER 15 01 01; Massa do elemento 1 kg; Volume 0.001333 m3
- embalagem: re170604 Materiais de isolamento não abrangidos em 17 06 01 e 17 06 03. (componente de resíduo); rendimento 0.068 kg; Código LER 17 06 04; Massa do elemento 1 kg; Volume 0.001667 m3
