# Mobiliário completo de cozinha com frente lacada

- Propriedade do ficheiro: CYPE Ingenieros S.A.
- Formato: FIEBDC-3/2016
- Programa: Gerador de preços para construção civil. CYPE Ingenieros, S.A.
- Data: 11/02/2025
- Moeda: EUR
- Custos indirectos: 3 %
- IVA: 23 %

## S Equipamentos fixos e sinalização

### SC Cozinhas/lavandarias

#### SCM Móveis

**SCM022** Ud Mobiliário completo de cozinha com frente lacada.
Mobiliário completo de cozinha composto por 3,5 m de móveis inferiores com rodapé e 3,5 m de móveis superiores, realizado com frentes revestidas nas suas faces e cantos com várias camadas de laca de poliuretano de cor amarelo, com acabamento brilho e núcleo de painel de fibras fabricado por processo seco tipo MDF, para uso em ambiente seco, de 19 mm de espessura; montadas sobre os corpos constituídos por núcleo de painel de partículas tipo P2 de interior, para uso em ambiente seco, de 16 mm de espessura, chapa traseira de 6 mm de espessura, com revestimento melamínico acabamento brilho com papel decorativo de cor bege, impregnado com resina melamínica e orlas termoplásticas de ABS. Incluindo montagem de gavetas e prateleiras do mesmo material que o corpo, dobradiças, pés reguláveis para móveis inferiores guias de gavetas e outras ferragens de qualidade básica, instalados nos corpos dos móveis e puxadores, maçanetas, sistemas de abertura automática, e outras ferragens da série básica, fixados nas frentes dos móveis.
Critérios considerados na determinação do preço da unidade de obra: O preço não inclui a bancada, os electrodomésticos nem o lava-loiças.
Inclui: Marcação da posição e dos pontos de fixação. Colocação, fixação e nivelação dos corpos dos móveis. Colocação e fixação de dobradiças e prateleiras. Colocação de frentes e gavetas. Colocação dos puxadores em frentes e gavetas. Colocação do rodapé. Limpeza e remoção de restos para contentor.
Critério de medição de projecto: Número de unidades previstas, segundo documentação gráfica de Projecto. Não se duplicaram esquinas na medição do comprimento das frentes de móveis superiores e inferiores.
Critério de medição de obra: Medir-se-á o número de unidades realmente executadas segundo especificações de Projecto.

| Código | Un | Descrição | Rendimento | Preço | Importância |
|---|---|---|---|---|---|
| mt32cue010aga | m | Corpo para móveis inferiores de cozinha de 58 cm de profundidade e 70 cm de altura, com núcleo de painel de partículas tipo P2 de interior, para uso em ambiente seco, segundo NP EN 312, de 16 mm de espessura, chapa traseira de 6 mm de espessura, com revestimento melamínico acabamento brilho com papel decorativo de cor bege, impregnado com resina melamínica e orlas termoplásticas de ABS. Inclusive gavetas e prateleiras do mesmo material que o corpo, dobradiças, pés reguláveis para móveis inferiores guias de gavetas e outras ferragens de qualidade básica. (material) | 3.5 | 82.18 | 287.630 |
| mt32cue020ama | m | Corpo para móveis superiores de cozinha de 33 cm de profundidade e 70 cm de altura, com núcleo de painel de partículas tipo P2 de interior, para uso em ambiente seco, segundo NP EN 312, de 16 mm de espessura, chapa traseira de 6 mm de espessura, com revestimento melamínico acabamento brilho com papel decorativo de cor bege, impregnado com resina melamínica e orlas termoplásticas de ABS. Inclusive prateleiras do mesmo material que o corpo, dobradiças, ferragens de suspensão e outras ferragens de qualidade básica. (material) | 3.5 | 83.22 | 291.270 |
| mt32mul120aa | m | Frente lacada para móveis inferiores de cozinha, composta por um núcleo de painel de fibras fabricado por processo seco tipo MDF, para uso em ambiente seco, segundo EN 622-5, de 19 mm de espessura, revestida nas suas faces e cantos com várias camadas de laca de poliuretano de cor amarelo, com acabamento brilho. Inclusive puxadores, maçanetas, sistemas de abertura automática, e outras ferragens da série básica. (material) | 3.5 | 429 | 1501.500 |
| mt32mul110aa | m | Frente lacada para móveis superiores de cozinha, composta por um núcleo de painel de fibras fabricado por processo seco tipo MDF, para uso em ambiente seco, segundo EN 622-5, de 19 mm de espessura, revestida nas suas faces e cantos com várias camadas de laca de poliuretano de cor amarelo, com acabamento brilho. Inclusive puxadores, maçanetas, sistemas de abertura automática, e outras ferragens da série básica. (material) | 3.5 | 357.5 | 1251.250 |
| mt32mul121aa | m | Rodapé lacado para móveis inferiores de cozinha, composto por um núcleo de painel de fibras fabricado por processo seco tipo MDF, para uso em ambiente seco, segundo EN 622-5, de 19 mm de espessura, revestido nas suas faces e cantos com várias camadas de laca de poliuretano de cor amarelo, com acabamento brilho. Inclusive remates. (material) | 3.5 | 100.1 | 350.350 |
| mo017 | h | Oficial de 1ª carpinteiro. (mão de obra) | 6.857 | 25.01 | 171.494 |
| mo058 | h | Ajudante de carpinteiro. (mão de obra) | 6.857 | 24.18 | 165.802 |
| % | % | Custos directos complementares | 2 % | 4019.296 | 80.386 |
|  |  | Custos directos |  |  | 4099.682 |

## Recursos

**mt32cue010aga** m Corpo para móveis inferiores de cozinha de 58 cm de profundidade e 70 cm de altura
Dados técnicos: Custo energético 1093.374 MJ; Emissão de CO2 20.356 kg
Resíduos:
- embalagem: re150101 Embalagens de papel e cartão. (componente de resíduo); rendimento 1.247 kg; Código LER 15 01 01; Massa do elemento 1 kg; Volume 0.001333 m3
- embalagem: re170604 Materiais de isolamento não abrangidos em 17 06 01 e 17 06 03. (componente de resíduo); rendimento 0.027 kg; Código LER 17 06 04; Massa do elemento 1 kg; Volume 0.001667 m3

**mt32cue020ama** m Corpo para móveis superiores de cozinha de 33 cm de profundidade e 70 cm de altura
Dados técnicos: Custo energético 752.356 MJ; Emissão de CO2 14.346 kg
Resíduos:
- embalagem: re150101 Embalagens de papel e cartão; rendimento 1.248 kg
- embalagem: re170604 Materiais de isolamento não abrangidos em 17 06 01 e 17 06 03; rendimento 0.027 kg

**mt32mul120aa** m Frente lacada para móveis inferiores de cozinha
Dados técnicos: Custo energético 379.296 MJ; Emissão de CO2 7.940 kg
Resíduos:
- embalagem: re150101 Embalagens de papel e cartão; rendimento 1.44 kg
- embalagem: re170604 Materiais de isolamento não abrangidos em 17 06 01 e 17 06 03; rendimento 0.032 kg

**mt32mul110aa** m Frente lacada para móveis superiores de cozinha
Dados técnicos: Custo energético 379.296 MJ; Emissão de CO2 7.940 kg
Resíduos:
- embalagem: re150101 Embalagens de papel e cartão; rendimento 1.44 kg
- embalagem: re170604 Materiais de isolamento não abrangidos em 17 06 01 e 17 06 03; rendimento 0.032 kg

**mt32mul121aa** m Rodapé lacado para móveis inferiores de cozinha
Dados técnicos: Custo energético 82.957 MJ; Emissão de CO2 2.560 kg
Resíduos:
- embalagem: re150101 Embalagens de papel e cartão; rendimento 1.261 kg
- embalagem: re170604 Materiais de isolamento não abrangidos em 17 06 01 e 17 06 03; rendimento 0.028 kg
