# Protector de esquinas, de espuma de poliuretano de alta densidade, para interior

- Propriedade do ficheiro: CYPE Ingenieros S.A.
- Formato: FIEBDC-3/2016
- Programa: Gerador de preços para construção civil. CYPE Ingenieros, S.A.
- Data: 11/06/2024
- Moeda: EUR
- Custos indirectos: 3 %
- IVA: 23 %

## S Equipamentos fixos e sinalização

### SD Protecções

#### SDC Protectores de esquinas

**SDC020** Ud Protector de esquinas, de espuma de poliuretano de alta densidade, para interior.
Protector de esquinas a 90°, autocolante, de espuma de poliuretano de alta densidade, para interior, com abas de 70x70 mm, 10 mm de espessura e 1200 mm de comprimento, com recobrimento de PVC, cor a escolher.
Inclui: Limpeza e preparação da superfície. Marcação. Colocação da protecção.
Critério de medição de projecto: Número de unidades previstas, segundo documentação gráfica de Projecto.
Critério de medição de obra: Medir-se-á o número de unidades realmente colocadas segundo especificações de Projecto.

| Código | Un | Descrição | Rendimento | Preço | Importância |
|---|---|---|---|---|---|
| mt53pdi035a | Ud | Protector de esquinas a 90°, autocolante, de espuma de poliuretano de alta densidade, para interior, com abas de 70x70 mm, 10 mm de espessura e 1200 mm de comprimento, com recobrimento de PVC, cor a escolher. (material) | 1 | 20.62 | 20.620 |
| mo011 | h | Oficial de 1ª montador. (mão de obra) | 0.053 | 23.31 | 1.235 |
| mo080 | h | Ajudante de montador. (mão de obra) | 0.053 | 22.13 | 1.173 |
| % | % | Custos directos complementares | 2 % | 23.028 | 0.461 |
|  |  | Custos directos |  |  | 23.489 |

## Recursos

**mt53pdi035a** Ud Protector de esquinas a 90°
Dados técnicos: Custo energético 17.052 MJ; Emissão de CO2 0.887 kg
Resíduos:
- embalagem: re150101 Embalagens de papel e cartão. (componente de resíduo); rendimento 0.072 kg; Código LER 15 01 01; Massa do elemento 1 kg; Volume 0.001333 m3
