# Fita autocolante, para a selagem de juntas entre lâminas de espuma de poliuretano de alta densidade

- Propriedade do ficheiro: CYPE Ingenieros S.A.
- Formato: FIEBDC-3/2016
- Programa: Gerador de preços para construção civil. CYPE Ingenieros, S.A.
- Data: 11/06/2024
- Moeda: EUR
- Custos indirectos: 3 %
- IVA: 23 %

## S Equipamentos fixos e sinalização

### SD Protecções

#### SDR Lâminas e painéis protectores para revestimentos murais

**SDR110** m Fita autocolante, para a selagem de juntas entre lâminas de espuma de poliuretano de alta densidade.
Fita autocolante, de 2,5 cm de largura, cor a escolher, para a selagem de juntas entre lâminas de espuma de poliuretano de alta densidade, fornecida em rolos de 135 cm de comprimento.
Inclui: Preparação e limpeza do paramento vertical. Marcação. Colocação do elemento.
Critério de medição de projecto: Comprimento medido entre eixos, segundo documentação gráfica de Projecto.
Critério de medição de obra: Medir-se-á, a eixos, o comprimento realmente executado segundo especificações de Projecto.

| Código | Un | Descrição | Rendimento | Preço | Importância |
|---|---|---|---|---|---|
| mt53pdi100a | m | Fita autocolante, de 2,5 cm de largura, cor a escolher, para a selagem de juntas entre lâminas de espuma de poliuretano de alta densidade, fornecida em rolos de 135 cm de comprimento. (material) | 1 | 7.8 | 7.800 |
| mo080 | h | Ajudante de montador. (mão de obra) | 0.053 | 22.13 | 1.173 |
| % | % | Custos directos complementares | 2 % | 8.973 | 0.179 |
|  |  | Custos directos |  |  | 9.152 |

Resíduos:
- colocação: mt53pdi100a; factor de resíduo 0.04

## Recursos

**mt53pdi100a** m Fita autocolante
Dados técnicos: Custo energético 0.363 MJ; Emissão de CO2 0.034 kg; Código LER 17 02 03; Massa do elemento 0.006 kg; Volume 0.00001 m3
Resíduos:
- embalagem: re170203 Plástico. (componente de resíduo); rendimento 0.001 kg; Código LER 17 02 03; Massa do elemento 1 kg; Volume 0.001667 m3
