# Escada de tesoura

- Propriedade do ficheiro: CYPE Ingenieros S.A.
- Formato: FIEBDC-3/2016
- Programa: Gerador de preços para construção civil. CYPE Ingenieros, S.A.
- Data: 04/07/2024
- Moeda: EUR
- Custos indirectos: 3 %
- IVA: 23 %

## S Equipamentos fixos e sinalização

### SE Escadas pré-fabricadas

#### SEJ De tesoura

**SEJ010** Ud Escada de tesoura.
Escada retráctil extensível de tesoura para terraço, de aço galvanizado, com abertura e fecho manuais, para vencer uma altura entre pisos de 251 a 275 cm e para uma abertura de 120x70 cm, tampa de madeira lacada em branco, de 65 mm de espessura, formada por dois painéis contraplacados com câmara intermédia de lã de rocha e caixa madeira de 60 cm de altura, assente com argamassa de cimento, confeccionada em obra, dosificação 1:6. Totalmente montada.
Inclui: Marcação e fixação da caixa. Colocação da escada e da tampa. Vedação das juntas com silicone neutro.
Critério de medição de projecto: Número de unidades previstas, segundo documentação gráfica de Projecto.
Critério de medição de obra: Medir-se-á o número de unidades realmente executadas segundo especificações de Projecto.

| Código | Un | Descrição | Rendimento | Preço | Importância |
|---|---|---|---|---|---|
| mt44etm040jb | Ud | Escada retráctil extensível de tesoura para terraço, de aço galvanizado, com abertura e fecho manuais, para vencer uma altura entre pisos de 251 a 275 cm e para uma abertura de 120x70 cm, tampa de madeira lacada em branco, de 65 mm de espessura, formada por dois painéis contraplacados com câmara intermédia de lã de rocha e caixa madeira de 60 cm de altura para encastrar no suporte. (material) | 1 | 1183.4 | 1183.400 |
| mt15sja100 | Ud | Cartucho de pasta de silicone neutro. (material) | 1 | 3.13 | 3.130 |
| mt08aaa010a | m³ | Água. (material) | 0.022 | 1.5 | 0.033 |
| mt01arg005a | t | Areia de pedreira, para argamassa preparada em obra. (material) | 0.176 | 18 | 3.168 |
| mt08cem011a | kg | Cimento Portland CEM II/B-L 32,5 R, cor cinzento, em sacos, segundo NP EN 197-1. (material) | 27 | 0.1 | 2.700 |
| mq06hor010 | h | Betoneira eléctrica com uma capacidade de amassadura de 160 l. (equipamento) | 0.088 | 3.45 | 0.304 |
| mo011 | h | Oficial de 1ª montador. (mão de obra) | 5.539 | 23.31 | 129.114 |
| mo080 | h | Ajudante de montador. (mão de obra) | 6.496 | 22.13 | 143.756 |
| % | % | Custos directos complementares | 2 % | 1465.605 | 29.312 |
|  |  | Custos directos |  |  | 1494.917 |

Resíduos:
- colocação: mt15sja100 Cartucho de pasta de silicone neutro; factor de resíduo 0.06
- colocação: mt01arg005a Areia de pedreira, para argamassa preparada em obra; factor de resíduo 0.00501329
- colocação: mt08cem011a Cimento Portland CEM II/B-L 32,5 R, cor cinzento, em sacos, segundo NP EN 197-1; factor de resíduo 0.01512

## Recursos

**mt15sja100** Ud Cartucho de pasta de silicone neutro
Dados técnicos: Custo energético 87.088 MJ; Emissão de CO2 3.667 kg; Código LER 17 09 04; Massa do elemento 0.45 kg; Volume 0.0003 m3
Resíduos:
- embalagem: re170203 Plástico. (componente de resíduo); rendimento 0.1 kg; Código LER 17 02 03; Massa do elemento 1 kg; Volume 0.001667 m3

**mt08aaa010a** m³ Água
Dados técnicos: Custo energético 60.000 MJ; Emissão de CO2 30.000 kg

**mt01arg005a** t Areia de pedreira, para argamassa preparada em obra
Dados técnicos: Custo energético 75.000 MJ; Emissão de CO2 4.000 kg; Código LER 01 04 08; Massa do elemento 1000 kg; Volume 0.666667 m3

**mt08cem011a** kg Cimento Portland CEM II/B-L 32,5 R, cor cinzento, em sacos, segundo NP EN 197-1
Dados técnicos: Custo energético 7.009 MJ; Emissão de CO2 0.899 kg; Código LER 17 01 01; Massa do elemento 1 kg; Volume 0.000667 m3
Resíduos:
- embalagem: re150101 Embalagens de papel e cartão. (componente de resíduo); rendimento 0.011 kg; Código LER 15 01 01; Massa do elemento 1 kg; Volume 0.001333 m3
- embalagem: re170203 Plástico; rendimento 0.002 kg
