# Torneira temporizada para chuveiro

- Propriedade do ficheiro: CYPE Ingenieros S.A.
- Formato: FIEBDC-3/2016
- Programa: Gerador de preços para construção civil. CYPE Ingenieros, S.A.
- Data: 11/06/2024
- Moeda: EUR
- Custos indirectos: 3 %
- IVA: 23 %

## S Equipamentos fixos e sinalização

### SG Torneiras

#### SGD Para chuveiros

**SGD010** Ud Torneira temporizada para chuveiro.
Torneira temporizada, instalação encastrada formada por torneira de passagem recta mural para chuveiro, com tempo de fluxo de 30 segundos, limitador de caudal a 15 l/min, acabamento cromado, para colocação encastrada. Inclusive elementos de ligação.
Critérios considerados na determinação do preço da unidade de obra: O preço não inclui o chuveiro mural.
Inclui: Colocação. Ligação e verificação do seu correcto funcionamento.
Critério de medição de projecto: Número de unidades previstas, segundo documentação gráfica de Projecto.
Critério de medição de obra: Medir-se-á o número de unidades realmente colocadas segundo especificações de Projecto.

| Código | Un | Descrição | Rendimento | Preço | Importância |
|---|---|---|---|---|---|
| mt31gmp200co | Ud | Torneira de passagem recta mural para chuveiro, com tempo de fluxo de 30 segundos, limitador de caudal a 15 l/min, acabamento cromado, para colocação encastrada; inclusive elementos de ligação. (material) | 1 | 57.62 | 57.620 |
| mt37www010 | Ud | Material auxiliar para instalações de abastecimento de água. (material) | 1 | 1.4 | 1.400 |
| mo008 | h | Oficial de 1ª canalizador. (mão de obra) | 0.566 | 23.31 | 13.193 |
| % | % | Custos directos complementares | 2 % | 72.213 | 1.444 |
|  |  | Custos directos |  |  | 73.657 |
