# Chuveiro higiénico monocomando

- Propriedade do ficheiro: CYPE Ingenieros S.A.
- Formato: FIEBDC-3/2016
- Programa: Gerador de preços para construção civil. CYPE Ingenieros, S.A.
- Data: 11/02/2025
- Moeda: EUR
- Custos indirectos: 3 %
- IVA: 23 %

## S Equipamentos fixos e sinalização

### SG Torneiras

#### SGH Chuveiros higiénicos

**SGH010** Ud Chuveiro higiénico monocomando.
Chuveiro higiénico monocomando, acabamento cromado, formada por torneira misturadora monocomando com manípulo metálico, espelho circular, cartucho cerâmico, com tomada de 1/2" para bicha e suporte para chuveiro de mão, acabamento cromado; chuveiro de mão com alavanca de accionamento, acabamento cromado, com um jacto, limitador de caudal a 5 l/min e sistema anticalcário e bicha de chuveiro de 1,25 m de comprimento. Inclusive elementos de ligação, elementos de fixação e juntas elásticas.
Inclui: Colocação. Ligação e verificação do seu correcto funcionamento.
Critério de medição de projecto: Número de unidades previstas, segundo documentação gráfica de Projecto.
Critério de medição de obra: Medir-se-á o número de unidades realmente colocadas segundo especificações de Projecto.

| Código | Un | Descrição | Rendimento | Preço | Importância |
|---|---|---|---|---|---|
| mt31gdh010a | Ud | Chuveiro higiénico monocomando, acabamento cromado, formada por torneira misturadora monocomando com manípulo metálico, espelho circular, cartucho cerâmico, com tomada de 1/2" para bicha e suporte para chuveiro de mão, acabamento cromado; chuveiro de mão com alavanca de accionamento, acabamento cromado, com um jacto, limitador de caudal a 5 l/min e sistema anticalcário e bicha de chuveiro de 1,25 m de comprimento, inclusive elementos de ligação, elementos de fixação e juntas elásticas. (material) | 1 | 89.46 | 89.460 |
| mt37www010 | Ud | Material auxiliar para instalações de abastecimento de água. (material) | 1 | 1.4 | 1.400 |
| mo008 | h | Oficial de 1ª canalizador. (mão de obra) | 0.566 | 25.32 | 14.331 |
| % | % | Custos directos complementares | 2 % | 105.191 | 2.104 |
|  |  | Custos directos |  |  | 107.295 |
