# Torneiras electrónicas para lavatório, "PRESTO IBÉRICA"

- Propriedade do ficheiro: CYPE Ingenieros S.A.
- Formato: FIEBDC-3/2016
- Programa: Gerador de preços para construção civil. CYPE Ingenieros, S.A.
- Data: 11/06/2024
- Moeda: EUR
- Custos indirectos: 3 %
- IVA: 23 %

## S Equipamentos fixos e sinalização

### SG Torneiras

#### SGL Para lavatórios

**SGL030** Ud Torneiras electrónicas para lavatório, "PRESTO IBÉRICA".
Torneira electrónica Tecnologia Sensia "PRESTO IBÉRICA" formada por torneira electrónica acabamento cromado, com accionamento da descarga por infravermelhos, para lavatório, série Sensia, modelo Soho L 56221 "PRESTO IBÉRICA", com cano alto fixo, led indicador de bateria, caudal de 3 l/min, fixação rápida, alimentação por pilha de 6 V. Inclusive elementos de ligação, ligação de alimentação flexível de 3/8" de diâmetro e 350 mm de comprimento, pilha de 6 V, electroválvula e uma válvula de seccionamento.
Inclui: Marcação. Colocação. Ligação. Verificação do seu correcto funcionamento.
Critério de medição de projecto: Número de unidades previstas, segundo documentação gráfica de Projecto.
Critério de medição de obra: Medir-se-á o número de unidades realmente colocadas segundo especificações de Projecto.

| Código | Un | Descrição | Rendimento | Preço | Importância |
|---|---|---|---|---|---|
| mt31gsp023if | Ud | Torneira electrónica acabamento cromado, com accionamento da descarga por infravermelhos, para lavatório, série Sensia, modelo Soho L 56221 "PRESTO IBÉRICA", com cano alto fixo, led indicador de bateria, caudal de 3 l/min, fixação rápida, alimentação por pilha de 6 V; inclusive elementos de ligação, ligação de alimentação flexível de 3/8" de diâmetro e 350 mm de comprimento, pilha de 6 V, electroválvula e uma válvula de seccionamento. (material) | 1 | 333.6 | 333.600 |
| mt37www010 | Ud | Material auxiliar para instalações de abastecimento de água. (material) | 1 | 1.4 | 1.400 |
| mo008 | h | Oficial de 1ª canalizador. (mão de obra) | 0.566 | 23.31 | 13.193 |
| % | % | Custos directos complementares | 2 % | 348.193 | 6.964 |
|  |  | Custos directos |  |  | 355.157 |
