# Torneiras electrónicas para lavatório, "GEBERIT"

- Propriedade do ficheiro: CYPE Ingenieros S.A.
- Formato: FIEBDC-3/2016
- Programa: Gerador de preços para construção civil. CYPE Ingenieros, S.A.
- Data: 11/06/2024
- Moeda: EUR
- Custos indirectos: 3 %
- IVA: 23 %

## S Equipamentos fixos e sinalização

### SG Torneiras

#### SGL Para lavatórios

**SGL040** Ud Torneiras electrónicas para lavatório, "GEBERIT".
Torneira electrónica formada por torneira electrónica de bancada, anti-vandalismo, para lavatório, de latão cor preto acabamento mate de fácil limpeza, alimentação através da rede eléctrica, com accionamento da descarga por infravermelhos, código de pedido 116.182.14.1, série Piave "GEBERIT", de 5 l/min de caudal, com controlo electrónico, misturador, fonte de alimentação de 230/4,5 V, tubo de ligação flexível, válvula antirretorno, filtros tipo cesto, sensor de infravermelhos, arejador, chave para arejador e fixações.
Inclui: Marcação. Colocação da torneira. Montagem de acessórios e complementos. Ligação. Verificação do seu correcto funcionamento.
Critério de medição de projecto: Número de unidades previstas, segundo documentação gráfica de Projecto.
Critério de medição de obra: Medir-se-á o número de unidades realmente colocadas segundo especificações de Projecto.

| Código | Un | Descrição | Rendimento | Preço | Importância |
|---|---|---|---|---|---|
| mt31geb015j | Ud | Torneira electrónica de bancada, anti-vandalismo, para lavatório, de latão cor preto acabamento mate de fácil limpeza, alimentação através da rede eléctrica, com accionamento da descarga por infravermelhos, código de pedido 116.182.14.1, série Piave "GEBERIT", de 5 l/min de caudal, com controlo electrónico, misturador, fonte de alimentação de 230/4,5 V, tubo de ligação flexível, válvula antirretorno, filtros tipo cesto, sensor de infravermelhos, arejador, chave para arejador e fixações. (material) | 1 | 593 | 593.000 |
| mt37www010 | Ud | Material auxiliar para instalações de abastecimento de água. (material) | 1 | 1.4 | 1.400 |
| mo008 | h | Oficial de 1ª canalizador. (mão de obra) | 0.566 | 23.31 | 13.193 |
| % | % | Custos directos complementares | 2 % | 607.593 | 12.152 |
|  |  | Custos directos |  |  | 619.745 |
