# Sistema "PRESTO IBÉRICA" de controlo de torneira individual

- Propriedade do ficheiro: CYPE Ingenieros S.A.
- Formato: FIEBDC-3/2016
- Programa: Gerador de preços para construção civil. CYPE Ingenieros, S.A.
- Data: 11/06/2024
- Moeda: EUR
- Custos indirectos: 3 %
- IVA: 23 %

## S Equipamentos fixos e sinalização

### SG Torneiras

#### SGS Sistemas de controlo de torneiras

**SGS010** Ud Sistema "PRESTO IBÉRICA" de controlo de torneira individual.
Sistema Monocontrol "PRESTO IBÉRICA de controlo de torneira individual, composto de: conjunto para controlo de grupo de torneiras de urinóis, modelo Rada Monocontrol 126 "PRESTO IBÉRICA", formado por detector de movimento de infravermelhos de ABS, alcance de 50 a 250 cm, unidade de controlo independente e electroválvula de 12 V, com grau de protecção IP65. Inclusive parafusos e fixações.
Inclui: Marcação. Montagem, fixação e nivelação. Ligação. Verificação do seu correcto funcionamento.
Critério de medição de projecto: Número de unidades previstas, segundo documentação gráfica de Projecto.
Critério de medição de obra: Medir-se-á o número de unidades realmente colocadas segundo especificações de Projecto.

| Código | Un | Descrição | Rendimento | Preço | Importância |
|---|---|---|---|---|---|
| mt35pib010Bc | Ud | Conjunto para controlo de grupo de torneiras de urinóis, modelo Rada Monocontrol 126 "PRESTO IBÉRICA", formado por detector de movimento de infravermelhos de ABS, alcance de 50 a 250 cm, unidade de controlo independente e electroválvula de 12 V, com grau de protecção IP65. (material) | 1 | 814.3 | 814.300 |
| mt35www010 | Ud | Material auxiliar para instalações eléctricas. (material) | 1 | 1.48 | 1.480 |
| mt37www010 | Ud | Material auxiliar para instalações de abastecimento de água. (material) | 1 | 1.4 | 1.400 |
| mo008 | h | Oficial de 1ª canalizador. (mão de obra) | 0.226 | 23.31 | 5.268 |
| mo107 | h | Ajudante de canalizador. (mão de obra) | 0.226 | 22.09 | 4.992 |
| mo003 | h | Oficial de 1ª electricista. (mão de obra) | 0.226 | 23.31 | 5.268 |
| mo102 | h | Ajudante de electricista. (mão de obra) | 0.226 | 22.09 | 4.992 |
| % | % | Custos directos complementares | 2 % | 837.700 | 16.754 |
|  |  | Custos directos |  |  | 854.454 |
