# Elemento de sinalização

- Propriedade do ficheiro: CYPE Ingenieros S.A.
- Formato: FIEBDC-3/2016
- Programa: Gerador de preços para construção civil. CYPE Ingenieros, S.A.
- Data: 11/06/2024
- Moeda: EUR
- Custos indirectos: 3 %
- IVA: 23 %

## S Equipamentos fixos e sinalização

### SI Indicadores, marcadores, rótulos, ...

#### SIR Rótulos e placas

**SIR010** Ud Elemento de sinalização.
Rótulo com suporte de madeira para sinalização de habitação, de 285x65 mm, com as letras ou números gravados em latão extra com as esquinas recortadas.
Inclui: Marcação. Fixação em paramento com elementos de ancoragem.
Critério de medição de projecto: Número de unidades previstas, segundo documentação gráfica de Projecto.
Critério de medição de obra: Medir-se-á o número de unidades realmente colocadas segundo especificações de Projecto.

| Código | Un | Descrição | Rendimento | Preço | Importância |
|---|---|---|---|---|---|
| mt45rsv010k | Ud | Rótulo de sinalização para a denominação de habitação, com suporte de madeira, de 285x65 mm, com as letras ou números gravados em latão extra com as esquinas recortadas. Inclusive elementos de fixação. (material) | 1 | 14.54 | 14.540 |
| mo080 | h | Ajudante de montador. (mão de obra) | 0.107 | 22.13 | 2.368 |
| % | % | Custos directos complementares | 2 % | 16.908 | 0.338 |
|  |  | Custos directos |  |  | 17.246 |

## Recursos

**mt45rsv010k** Ud Rótulo de sinalização para a denominação de habitação
Dados técnicos: Custo energético 0.017 MJ; Emissão de CO2 0.027 kg
Resíduos:
- embalagem: re150101 Embalagens de papel e cartão. (componente de resíduo); rendimento 0.032 kg; Código LER 15 01 01; Massa do elemento 1 kg; Volume 0.001333 m3
