# Elemento de sinalização

- Propriedade do ficheiro: CYPE Ingenieros S.A.
- Formato: FIEBDC-3/2016
- Programa: Gerador de preços para construção civil. CYPE Ingenieros, S.A.
- Data: 11/06/2024
- Moeda: EUR
- Custos indirectos: 3 %
- IVA: 23 %

## S Equipamentos fixos e sinalização

### SI Indicadores, marcadores, rótulos, ...

#### SIR Rótulos e placas

**SIR010** Ud Elemento de sinalização.
Rótulo com suporte de alumínio lacado para sinalização de local, de 360x120 mm, com as letras ou números aderidos ao suporte.
Inclui: Marcação. Fixação em paramento com elementos de ancoragem.
Critério de medição de projecto: Número de unidades previstas, segundo documentação gráfica de Projecto.
Critério de medição de obra: Medir-se-á o número de unidades realmente colocadas segundo especificações de Projecto.

| Código | Un | Descrição | Rendimento | Preço | Importância |
|---|---|---|---|---|---|
| mt45rsv020d | Ud | Rótulo de sinalização para a denominação de local, com suporte de alumínio lacado em cor a escolher, de 360x120 mm, com as letras ou números aderidos ao suporte. Inclusive elementos de fixação. (material) | 1 | 37.83 | 37.830 |
| mo080 | h | Ajudante de montador. (mão de obra) | 0.107 | 22.13 | 2.368 |
| % | % | Custos directos complementares | 2 % | 40.198 | 0.804 |
|  |  | Custos directos |  |  | 41.002 |

## Recursos

**mt45rsv020d** Ud Rótulo de sinalização para a denominação de local
Dados técnicos: Custo energético 0.018 MJ; Emissão de CO2 0.028 kg
Resíduos:
- embalagem: re150101 Embalagens de papel e cartão. (componente de resíduo); rendimento 0.033 kg; Código LER 15 01 01; Massa do elemento 1 kg; Volume 0.001333 m3
