# Mosaico táctil anti-deslizante de poliuretano termoplástico (TPU)

- Propriedade do ficheiro: CYPE Ingenieros S.A.
- Formato: FIEBDC-3/2016
- Programa: Gerador de preços para construção civil. CYPE Ingenieros, S.A.
- Data: 11/06/2024
- Moeda: EUR
- Custos indirectos: 3 %
- IVA: 23 %

## S Equipamentos fixos e sinalização

### ST Sistemas para pavimentos tácteis

#### STL Mosaicos

**STL010** m² Mosaico táctil anti-deslizante de poliuretano termoplástico (TPU).
Mosaico táctil anti-deslizante de poliuretano termoplástico (TPU), de 458x420x1,7 mm, com botões de 25 mm de diâmetro e 5 mm de altura, de cor amarelo, Euroclasse Cfl-s1 de reacção ao fogo, segundo NP EN 13501-1, de aderência R-10, segundo DIN-EN 16165, fixado com adesivo de contacto, sobre camada fina de pasta niveladora aplicada no pavimento.
Inclui: Limpeza do pavimento. Aplicação da camada niveladora. Fixação do mosaico táctil.
Critério de medição de projecto: Superfície medida segundo documentação gráfica de Projecto.
Critério de medição de obra: Medir-se-á a superfície realmente executada segundo especificações de Projecto.

| Código | Un | Descrição | Rendimento | Preço | Importância |
|---|---|---|---|---|---|
| mt09mcp200a | kg | Pasta niveladora de pavimentos, CT - C20 - F6 segundo EN 13813, composta por cimentos especiais, inertes seleccionados e aditivos, para espessuras de 2 a 5 mm, usada em nivelação de pavimentos. (material) | 2 | 0.76 | 1.520 |
| mt18dww010b | kg | Adesivo de contacto à base de resina acrílica em dispersão aquosa, para mosaicos tácteis anti-deslizantes. (material) | 0.35 | 6.2 | 2.170 |
| mt47pta040a | m² | Mosaico táctil anti-deslizante de poliuretano termoplástico (TPU), de 458x420x1,7 mm, com botões de 25 mm de diâmetro e 5 mm de altura, de cor amarelo, Euroclasse Cfl-s1 de reacção ao fogo, segundo NP EN 13501-1, de aderência R-10, segundo DIN-EN 16165, para fixar com adesivo ao pavimento. (material) | 1.05 | 28.25 | 29.663 |
| mo011 | h | Oficial de 1ª montador. (mão de obra) | 0.192 | 23.31 | 4.476 |
| mo080 | h | Ajudante de montador. (mão de obra) | 0.192 | 22.13 | 4.249 |
| % | % | Custos directos complementares | 2 % | 42.078 | 0.842 |
|  |  | Custos directos |  |  | 42.920 |

Resíduos:
- colocação: mt09mcp200a; factor de resíduo 0.0063
- colocação: mt18dww010b Adesivo de contacto à base de resina acrílica em dispersão aquosa, para mosaicos tácteis anti-deslizantes; factor de resíduo 0.03
- colocação: mt47pta040a; factor de resíduo 0.03

## Recursos

**mt09mcp200a** kg Pasta niveladora de pavimentos
Dados técnicos: Custo energético 2.394 MJ; Emissão de CO2 0.194 kg; Código LER 17 01 01; Massa do elemento 1 kg; Volume 0.000667 m3
Resíduos:
- embalagem: re150101 Embalagens de papel e cartão. (componente de resíduo); rendimento 0.014 kg; Código LER 15 01 01; Massa do elemento 1 kg; Volume 0.001333 m3
- embalagem: re170201 Madeira. (componente de resíduo); rendimento 0.001 kg; Código LER 17 02 01; Massa do elemento 1 kg; Volume 0.000909 m3
- embalagem: re170203 Plástico. (componente de resíduo); rendimento 0.003 kg; Código LER 17 02 03; Massa do elemento 1 kg; Volume 0.001667 m3

**mt18dww010b** kg Adesivo de contacto à base de resina acrílica em dispersão aquosa, para mosaicos tácteis anti-deslizantes
Dados técnicos: Custo energético 75.527 MJ; Emissão de CO2 2.872 kg; Código LER 17 09 04; Massa do elemento 1 kg; Volume 0.000667 m3
Resíduos:
- embalagem: re170203 Plástico; rendimento 0.003 kg

**mt47pta040a** m² Mosaico táctil anti-deslizante de poliuretano termoplástico (TPU)
Dados técnicos: Custo energético 291.654 MJ; Emissão de CO2 14.164 kg; Código LER 17 06 04; Massa do elemento 2 kg; Volume 0.003333 m3
Resíduos:
- embalagem: re170203 Plástico; rendimento 0.034 kg
