# Banco de painel fenólico HPL para vestiário

- Propriedade do ficheiro: CYPE Ingenieros S.A.
- Formato: FIEBDC-3/2016
- Programa: Gerador de preços para construção civil. CYPE Ingenieros, S.A.
- Data: 09/06/2025
- Moeda: EUR
- Custos indirectos: 3 %
- IVA: 23 %

## S Equipamentos fixos e sinalização

### SV Vestiários

#### SVB Bancos

**SVB020** Ud Banco de painel fenólico HPL para vestiário.
Banco para vestiário com sapateira, de 1000 mm de comprimento, 390 mm de profundidade e 420 mm de altura, formado por assento de duas tábuas e sapateira de uma tábua, de painel fenólico HPL, cor a escolher, de 150x13 mm de secção, fixados a uma estrutura tubular de aço, de 35x35 mm de secção, pintada com resina de epóxi/poliéster cor branca.
Inclui: Marcação. Montagem e colocação do banco.
Critério de medição de projecto: Número de unidades previstas, segundo documentação gráfica de Projecto.
Critério de medição de obra: Medir-se-á o número de unidades realmente colocadas segundo especificações de Projecto.

| Código | Un | Descrição | Rendimento | Preço | Importância |
|---|---|---|---|---|---|
| mt45bvg100a | Ud | Banco para vestiário com sapateira, de 1000 mm de comprimento, 390 mm de profundidade e 420 mm de altura, formado por assento de duas tábuas e sapateira de uma tábua, de painel fenólico HPL, cor a escolher, de 150x13 mm de secção, fixados a uma estrutura tubular de aço, de 35x35 mm de secção, pintada com resina de epóxi/poliéster cor branca, inclusive acessórios de montagem. (material) | 1 | 115 | 115.000 |
| mo011 | h | Oficial de 1ª montador. (mão de obra) | 0.136 | 25.32 | 3.444 |
| mo080 | h | Ajudante de montador. (mão de obra) | 0.136 | 24.04 | 3.269 |
| % | % | Custos directos complementares | 2 % | 121.713 | 2.434 |
|  |  | Custos directos |  |  | 124.147 |

## Recursos

**mt45bvg100a** Ud Banco para vestiário com sapateira
Dados técnicos: Custo energético 349.174 MJ; Emissão de CO2 13.815 kg
Resíduos:
- embalagem: re150101 Embalagens de papel e cartão. (componente de resíduo); rendimento 0.505 kg; Código LER 15 01 01; Massa do elemento 1 kg; Volume 0.001333 m3
