# Agrupamento de caixas de correio

- Propriedade do ficheiro: CYPE Ingenieros S.A.
- Formato: FIEBDC-3/2016
- Programa: Gerador de preços para construção civil. CYPE Ingenieros, S.A.
- Data: 25/09/2024
- Moeda: EUR
- Custos indirectos: 3 %
- IVA: 23 %

## S Equipamentos fixos e sinalização

### SZ Zonas comuns

#### SZB Hall

**SZB010** Ud Agrupamento de caixas de correio.
Agrupamento de caixas de correio dispostas no interior, encastradas no paramento vertical com guarnição perimetral, formada por 4 caixas num total, sendo cada um delas uma caixa de correio interior metálica, tipo horizontal com abertura lateral, de 245x250x124 mm, corpo de chapa de aço cor preto e porta de chapa de aço cor preto, agrupados em 2 filas e 2 colunas. Inclusive parafusos de fixação e de união, placa para identificação, fechadura e chaves.
Inclui: Marcação através de molde. Fixação em paramento com elementos de ancoragem. Colocação de caixas e complementos. Vedação de juntas.
Critério de medição de projecto: Número de unidades previstas, segundo documentação gráfica de Projecto.
Critério de medição de obra: Medir-se-á o número de unidades realmente colocadas segundo especificações de Projecto.

| Código | Un | Descrição | Rendimento | Preço | Importância |
|---|---|---|---|---|---|
| mt45btv080m | Ud | Caixa de correio interior metálica, tipo horizontal com abertura lateral, de 245x250x124 mm, corpo de chapa de aço cor preto e porta de chapa de aço cor preto, com parafusos de fixação e de união, placa para identificação, fechadura e chaves. (material) | 4 | 16.01 | 64.040 |
| mt45btv006a | m | Guarnição de alumínio, acabamento natural, para agrupamento de caixas de correio. (material) | 1.476 | 27.16 | 40.088 |
| mo011 | h | Oficial de 1ª montador. (mão de obra) | 0.426 | 23.31 | 9.930 |
| mo080 | h | Ajudante de montador. (mão de obra) | 0.426 | 22.13 | 9.427 |
| % | % | Custos directos complementares | 2 % | 123.485 | 2.470 |
|  |  | Custos directos |  |  | 125.955 |

## Recursos

**mt45btv080m** Ud Caixa de correio interior metálica
Dados técnicos: Custo energético 0.017 MJ; Emissão de CO2 0.027 kg
Resíduos:
- embalagem: re150101 Embalagens de papel e cartão. (componente de resíduo); rendimento 0.032 kg; Código LER 15 01 01; Massa do elemento 1 kg; Volume 0.001333 m3
