# Marcação de campos sobre pavimento de resinas sintéticas

- Propriedade do ficheiro: CYPE Ingenieros S.A.
- Formato: FIEBDC-3/2016
- Programa: Gerador de preços para construção civil. CYPE Ingenieros, S.A.
- Data: 25/09/2024
- Moeda: EUR
- Custos indirectos: 3 %
- IVA: 23 %

## U Infra-estruturas no logradouro

### UD Recintos desportivos

#### UDR Pavimentos de resinas sintéticas

**UDR020** Ud Marcação de campos sobre pavimento de resinas sintéticas.
Marcação e sinalização de campo de ténis, sobre pavimento de resinas sintéticas, com linhas de 5 cm de largura, contínuas ou descontínuas, em cor a escolher, através da aplicação de tinta acrílica mate via água, cor a escolher, densidade 1,3 g/m³, viscosidade > 20 poises, segundo normas federativas.
Inclui: Preparação da superfície. Execução da marcação.
Critério de medição de projecto: Número de unidades previstas, segundo documentação gráfica de Projecto.
Critério de medição de obra: Medir-se-á o número de unidades realmente executadas segundo especificações de Projecto.

| Código | Un | Descrição | Rendimento | Preço | Importância |
|---|---|---|---|---|---|
| mt27pij040 | kg | Tinta acrílica mate via água, cor a escolher, densidade 1,3 g/m³, viscosidade > 20 poises. (material) | 10 | 10.92 | 109.200 |
| mt47mpi030 | Ud | Rolo de fita cola. (material) | 20 | 2.4 | 48.000 |
| mo038 | h | Oficial de 1ª pintor. (mão de obra) | 6.097 | 22.68 | 138.280 |
| mo076 | h | Ajudante de pintor. (mão de obra) | 6.097 | 22.13 | 134.927 |
| % | % | Custos directos complementares | 2 % | 430.407 | 8.608 |
|  |  | Custos directos |  |  | 439.015 |

Resíduos:
- colocação: mt27pij040 Tinta acrílica mate via água, cor a escolher, densidade 1,3 g/m³, viscosidade > 20 poises; factor de resíduo 0.0275

## Recursos

**mt27pij040** kg Tinta acrílica mate via água, cor a escolher, densidade 1,3 g/m³, viscosidade > 20 poises
Dados técnicos: Custo energético 31.490 MJ; Emissão de CO2 1.556 kg; Código LER 08 01 11; Massa do elemento 1 kg; Volume 0.001111 m3
Resíduos:
- embalagem: re170203 Plástico. (componente de resíduo); rendimento 0.045 kg; Código LER 17 02 03; Massa do elemento 1 kg; Volume 0.001667 m3
