# Projector de parede

- Propriedade do ficheiro: CYPE Ingenieros S.A.
- Formato: FIEBDC-3/2016
- Programa: Gerador de preços para construção civil. CYPE Ingenieros, S.A.
- Data: 04/07/2024
- Moeda: EUR
- Custos indirectos: 3 %
- IVA: 23 %

## U Infra-estruturas no logradouro

### UI Iluminacão exterior

#### UID Projectores de parede

**UID010** Ud Projector de parede.
Projector de parede formado por luminária orientável, de 280x60x530 mm, de 97,7 W, alimentação a 220/240 V e 50-60 Hz, com lâmpada LED não substituível, temperatura de cor 4000 K, com corpo de alumínio injectado, acabamento lacado, cor preto acabamento texturizado com fecho de vidro temperado, feixe de luz intensivo assimétrico e rótula de aço inoxidável para ângulos entre 90° e -30° com o plano horizontal, índice de reprodução cromática maior de 80, fluxo luminoso 12219 lúmens, graus de protecção IP66 e IK07, e isolamento classe I.
Inclui: Marcação. Montagem, ligação e verificação do seu correcto funcionamento.
Critério de medição de projecto: Número de unidades previstas, segundo documentação gráfica de Projecto.
Critério de medição de obra: Medir-se-á o número de unidades realmente executadas segundo especificações de Projecto.

| Código | Un | Descrição | Rendimento | Preço | Importância |
|---|---|---|---|---|---|
| mt34dlg010od | Ud | Luminária orientável, de 280x60x530 mm, de 97,7 W, alimentação a 220/240 V e 50-60 Hz, com lâmpada LED não substituível, temperatura de cor 4000 K, com corpo de alumínio injectado, acabamento lacado, cor preto acabamento texturizado com fecho de vidro temperado, feixe de luz intensivo assimétrico e rótula de aço inoxidável para ângulos entre 90° e -30° com o plano horizontal, índice de reprodução cromática maior de 80, fluxo luminoso 12219 lúmens, graus de protecção IP66 e IK07, e isolamento classe I. (material) | 1 | 638.65 | 638.650 |
| mo003 | h | Oficial de 1ª electricista. (mão de obra) | 0.325 | 23.31 | 7.576 |
| mo102 | h | Ajudante de electricista. (mão de obra) | 0.325 | 22.09 | 7.179 |
| % | % | Custos directos complementares | 2 % | 653.405 | 13.068 |
|  |  | Custos directos |  |  | 666.473 |
