# Poste de iluminação solar

- Propriedade do ficheiro: CYPE Ingenieros S.A.
- Formato: FIEBDC-3/2016
- Programa: Gerador de preços para construção civil. CYPE Ingenieros, S.A.
- Data: 25/09/2024
- Moeda: EUR
- Custos indirectos: 3 %
- IVA: 23 %

## U Infra-estruturas no logradouro

### UI Iluminacão exterior

#### UIS Luminárias solares

**UIS010** Ud Poste de iluminação solar.
Poste de iluminação solar com distribuição de luz radialmente assimétrica, composto por poste de aço zincado com placa de ancoragem; braço de aço zincado; caixa de aço galvanizado com revestimento de plástico; módulo solar fotovoltaico, potência máxima (Wp) 70 W, com caixa de ligações com díodos, cabos e conectores; luminária rectangular de alumínio e aço inoxidável, com lâmpada LED de alto brilho, potência máxima 20 W, eficiência luminosa 110 lúmenes/W, sensibilidade lumínica 15 lux; bateria de iões de lítio, tensão 12 V, capacidade 54 Ah, temperatura de trabalho entre -25°C e 75°C e sistema de regulação e controlo em caixa estanque, com interruptor crepuscular e temporizador, tempo de funcionamento a 100% durante 4 horas/dia, tempo de funcionamento a 50% durante 6 horas/dia e autonomia máxima sem carga 3 dias.
Critérios considerados na determinação do preço da unidade de obra: O preço não inclui a escavação da fundação nem a formação da fundação.
Inclui: Marcação. Montagem, ligação e verificação do seu correcto funcionamento.
Critério de medição de projecto: Número de unidades previstas, segundo documentação gráfica de Projecto.
Critério de medição de obra: Medir-se-á o número de unidades realmente executadas segundo especificações de Projecto.

| Código | Un | Descrição | Rendimento | Preço | Importância |
|---|---|---|---|---|---|
| mt34sol015aa | Ud | Poste de iluminação solar com distribuição de luz radialmente assimétrica, composto por poste de aço zincado com placa de ancoragem; braço de aço zincado; caixa de aço galvanizado com revestimento de plástico; módulo solar fotovoltaico, potência máxima (Wp) 70 W, com caixa de ligações com díodos, cabos e conectores; luminária rectangular de alumínio e aço inoxidável, com lâmpada LED de alto brilho, potência máxima 20 W, eficiência luminosa 110 lúmenes/W, sensibilidade lumínica 15 lux; bateria de iões de lítio, tensão 12 V, capacidade 54 Ah, temperatura de trabalho entre -25°C e 75°C e sistema de regulação e controlo em caixa estanque, com interruptor crepuscular e temporizador, tempo de funcionamento a 100% durante 4 horas/dia, tempo de funcionamento a 50% durante 6 horas/dia e autonomia máxima sem carga 3 dias. (material) | 1 | 1145.1 | 1145.100 |
| mq04cag010c | h | Camião com grua de carga máxima 12 t. (equipamento) | 0.58 | 65.58 | 38.036 |
| mo003 | h | Oficial de 1ª electricista. (mão de obra) | 0.542 | 23.31 | 12.634 |
| mo102 | h | Ajudante de electricista. (mão de obra) | 0.542 | 22.09 | 11.973 |
| % | % | Custos directos complementares | 2 % | 1207.743 | 24.155 |
|  |  | Custos directos |  |  | 1231.898 |

## Recursos

**mt34sol015aa** Ud Poste de iluminação solar com distribuição de luz radialmente assimétrica
Dados técnicos: Custo energético 544.641 MJ; Emissão de CO2 51.392 kg
Resíduos:
- embalagem: re150101 Embalagens de papel e cartão. (componente de resíduo); rendimento 0.35 kg; Código LER 15 01 01; Massa do elemento 1 kg; Volume 0.001333 m3
