# Tapete de relva

- Propriedade do ficheiro: CYPE Ingenieros S.A.
- Formato: FIEBDC-3/2016
- Programa: Gerador de preços para construção civil. CYPE Ingenieros, S.A.
- Data: 23/10/2024
- Moeda: EUR
- Custos indirectos: 3 %
- IVA: 23 %

## U Infra-estruturas no logradouro

### UJ Jardins

#### UJC Relvados

**UJC010** m² Tapete de relva.
Tapete de relva.
Inclui: Preparação do terreno com tractor e adubação. Colocação de tapetes. Primeira rega.
Critério de medição de projecto: Superfície medida em projecção horizontal, segundo documentação gráfica de Projecto.
Critério de medição de obra: Medir-se-á, em projecção horizontal, a superfície realmente executada segundo especificações de Projecto.

| Código | Un | Descrição | Rendimento | Preço | Importância |
|---|---|---|---|---|---|
| mt48tis020 | m² | Tapete de relva. (material) | 1.05 | 5.1 | 5.355 |
| mt48tie030a | m³ | Terra vegetal crivada, fornecida a granel. (material) | 0.1 | 23.7 | 2.370 |
| mt48tie040 | kg | Húmus limpo crivado. (material) | 4 | 0.03 | 0.120 |
| mt48tif020a | kg | Adubo para pré-sementeira de relva. (material) | 0.1 | 1.44 | 0.144 |
| mt08aaa010a | m³ | Água. (material) | 0.2 | 1.5 | 0.300 |
| mq09rod010 | h | Cilindro leve. (equipamento) | 0.058 | 3.92 | 0.227 |
| mq09mot010 | h | Motocultor 60/80 cm. (equipamento) | 0.058 | 3.02 | 0.175 |
| mo040 | h | Oficial de 1ª jardineiro. (mão de obra) | 0.221 | 22.68 | 5.012 |
| mo115 | h | Operário jardineiro. (mão de obra) | 0.277 | 21.45 | 5.942 |
| % | % | Custos directos complementares | 2 % | 19.645 | 0.393 |
|  |  | Custos directos |  |  | 20.038 |

Resíduos:
- colocação: mt48tie030a Terra vegetal crivada, fornecida a granel; factor de resíduo 0.003
- colocação: mt48tif020a Adubo para pré-sementeira de relva; factor de resíduo 0.052198

## Recursos

**mt48tie030a** m³ Terra vegetal crivada, fornecida a granel
Dados técnicos: Custo energético 151.700 MJ; Emissão de CO2 8.200 kg; Código LER 17 05 04; Massa do elemento 2050 kg; Volume 1.28125 m3

**mt48tif020a** kg Adubo para pré-sementeira de relva
Dados técnicos: Custo energético 30.291 MJ; Emissão de CO2 3.674 kg; Código LER 06 10 99; Massa do elemento 1 kg; Volume 0.001111 m3
Resíduos:
- embalagem: re170203 Plástico. (componente de resíduo); rendimento 0.003 kg; Código LER 17 02 03; Massa do elemento 1 kg; Volume 0.001667 m3

**mt08aaa010a** m³ Água
Dados técnicos: Custo energético 60.000 MJ; Emissão de CO2 30.000 kg
