# Relva

- Propriedade do ficheiro: CYPE Ingenieros S.A.
- Formato: FIEBDC-3/2016
- Programa: Gerador de preços para construção civil. CYPE Ingenieros, S.A.
- Data: 25/09/2024
- Moeda: EUR
- Custos indirectos: 3 %
- IVA: 23 %

## U Infra-estruturas no logradouro

### UJ Jardins

#### UJC Relvados

**UJC020** m² Relva.
Relvado por sementeira de mistura de sementes de lolium, agrostis, festuca e poa.
Inclui: Preparação do terreno e adubação de fundo. Ancinhagem e remoção de todo o material de tamanho superior a 2 cm. Distribuição de sementes. Tapamento com húmus. Primeira rega.
Critério de medição de projecto: Superfície medida em projecção horizontal, segundo documentação gráfica de Projecto.
Critério de medição de obra: Medir-se-á, em projecção horizontal, a superfície realmente executada segundo especificações de Projecto.

| Código | Un | Descrição | Rendimento | Preço | Importância |
|---|---|---|---|---|---|
| mt48tis010a | kg | Mistura de sementes para relva. (material) | 0.03 | 6.27 | 0.188 |
| mt48tie030a | m³ | Terra vegetal crivada, fornecida a granel. (material) | 0.15 | 23.7 | 3.555 |
| mt48tie040 | kg | Húmus limpo crivado. (material) | 6 | 0.03 | 0.180 |
| mt48tif020a | kg | Adubo para pré-sementeira de relva. (material) | 0.1 | 1.44 | 0.144 |
| mt08aaa010a | m³ | Água. (material) | 0.15 | 1.5 | 0.225 |
| mq09rod010 | h | Cilindro leve. (equipamento) | 0.029 | 3.92 | 0.114 |
| mq09mot010 | h | Motocultor 60/80 cm. (equipamento) | 0.058 | 3.02 | 0.175 |
| mo040 | h | Oficial de 1ª jardineiro. (mão de obra) | 0.111 | 22.68 | 2.517 |
| mo115 | h | Operário jardineiro. (mão de obra) | 0.221 | 21.45 | 4.740 |
| % | % | Custos directos complementares | 2 % | 11.838 | 0.237 |
|  |  | Custos directos |  |  | 12.075 |

Resíduos:
- colocação: mt48tie030a Terra vegetal crivada, fornecida a granel; factor de resíduo 0.003
- colocação: mt48tif020a Adubo para pré-sementeira de relva; factor de resíduo 0.052198

## Recursos

**mt48tie030a** m³ Terra vegetal crivada, fornecida a granel
Dados técnicos: Custo energético 151.700 MJ; Emissão de CO2 8.200 kg; Código LER 17 05 04; Massa do elemento 2050 kg; Volume 1.28125 m3

**mt48tif020a** kg Adubo para pré-sementeira de relva
Dados técnicos: Custo energético 30.291 MJ; Emissão de CO2 3.674 kg; Código LER 06 10 99; Massa do elemento 1 kg; Volume 0.001111 m3
Resíduos:
- embalagem: re170203 Plástico. (componente de resíduo); rendimento 0.003 kg; Código LER 17 02 03; Massa do elemento 1 kg; Volume 0.001667 m3

**mt08aaa010a** m³ Água
Dados técnicos: Custo energético 60.000 MJ; Emissão de CO2 30.000 kg
