# Pino

- Propriedade do ficheiro: CYPE Ingenieros S.A.
- Formato: FIEBDC-3/2016
- Programa: Gerador de preços para construção civil. CYPE Ingenieros, S.A.
- Data: 23/10/2024
- Moeda: EUR
- Custos indirectos: 3 %
- IVA: 23 %

## U Infra-estruturas no logradouro

### UM Mobiliário urbano

#### UMH Pinos

**UMH025** Ud Pino.
Pino de aço laminado a quente com remate superior de alumínio, pé extraível, de 1000 mm de altura, formado por um corpo de uma só peça de 80 mm de diâmetro e 2 mm de espessura, com acabamento em cor cinzento aço com textura férrea. Protecção do conjunto através de galvanização a quente de grande resistência antioxidante; tratamento desengordurante e fosfatado; lacado em estufa com poliéster ferro-texturado. Máxima aderência do revestimento exterior. Inclusive escavação e caixa de aço com sistema de extracção de montante, para embutir em base de betão C20/25 (X0(P); D25; S2; Cl 1,0). Totalmente montado.
Inclui: Marcação de alinhamentos e níveis. Escavação. Execução da base de betão. Colocação e fixação das peças.
Critério de medição de projecto: Número de unidades previstas, segundo documentação gráfica de Projecto.
Critério de medição de obra: Medir-se-á o número de unidades realmente executadas segundo especificações de Projecto.

| Código | Un | Descrição | Rendimento | Preço | Importância |
|---|---|---|---|---|---|
| mt10hmf020fa | m³ | Betão simples C20/25 (X0(P); D25; S2; Cl 1,0), fabricado em central, segundo NP EN 206. (material) | 0.1 | 74.97 | 7.497 |
| mt52mug500U | Ud | Pino de aço laminado a quente com remate superior de alumínio, pé extraível, de 1000 mm de altura, formado por um corpo de uma só peça de 80 mm de diâmetro e 2 mm de espessura, com acabamento em cor cinzento aço com textura férrea. (material) | 1 | 74.9 | 74.900 |
| mt52mug510 | Ud | Caixa de aço galvanizado, para embutir em base de betão. (material) | 1 | 92.16 | 92.160 |
| mo041 | h | Oficial de 1ª construção de obra civil. (mão de obra) | 0.692 | 22.68 | 15.695 |
| mo087 | h | Ajudante de construção de obra civil. (mão de obra) | 0.692 | 22.13 | 15.314 |
| % | % | Custos directos complementares | 2 % | 205.566 | 4.111 |
|  |  | Custos directos |  |  | 209.677 |

Resíduos:
- colocação: mt10hmf020fa Betão simples C20/25 (X0(P); D25; S2; Cl 1,0), fabricado em central, segundo NP EN 206; factor de resíduo 0.00152845

## Recursos

**mt10hmf020fa** m³ Betão simples C20/25 (X0(P); D25; S2; Cl 1,0), fabricado em central, segundo NP EN 206
Dados técnicos: Custo energético 1840.000 MJ; Emissão de CO2 230.000 kg; Código LER 17 01 01; Massa do elemento 2300 kg; Volume 1.533333 m3
