# Pré-filtro

- Propriedade do ficheiro: CYPE Ingenieros S.A.
- Formato: FIEBDC-3/2016
- Programa: Gerador de preços para construção civil. CYPE Ingenieros, S.A.
- Data: 23/10/2024
- Moeda: EUR
- Custos indirectos: 3 %
- IVA: 23 %

## U Infra-estruturas no logradouro

### UP Piscinas

#### UPD Equipamentos de tratamento de águas

**UPD050** Ud Pré-filtro.
Pré-filtro de plástico, com duas saídas de 2", caudal máximo 16,5 m³/h e pressão máxima de trabalho de 2,5 bar, com válvula de purga de 3/4", de aço inoxidável AISI 316. Inclusive pé suporte e acessórios.
Inclui: Colocação. Ligação e verificação do seu correcto funcionamento.
Critério de medição de projecto: Número de unidades previstas, segundo documentação gráfica de Projecto.
Critério de medição de obra: Medir-se-á o número de unidades realmente executadas segundo especificações de Projecto.

| Código | Un | Descrição | Rendimento | Preço | Importância |
|---|---|---|---|---|---|
| mt47ped130a | Ud | Pré-filtro de plástico, com duas saídas de 2", caudal máximo 16,5 m³/h e pressão máxima de trabalho de 2,5 bar, com válvula de purga de 3/4", de aço inoxidável AISI 316, inclusive pé suporte e acessórios. (material) | 1 | 348.23 | 348.230 |
| mo008 | h | Oficial de 1ª canalizador. (mão de obra) | 0.225 | 23.31 | 5.245 |
| mo107 | h | Ajudante de canalizador. (mão de obra) | 0.225 | 22.09 | 4.970 |
| % | % | Custos directos complementares | 2 % | 358.445 | 7.169 |
|  |  | Custos directos |  |  | 365.614 |

## Recursos

**mt47ped130a** Ud Pré-filtro de plástico
Dados técnicos: Custo energético 328.454 MJ; Emissão de CO2 21.941 kg
Resíduos:
- embalagem: re150101 Embalagens de papel e cartão. (componente de resíduo); rendimento 0.086 kg; Código LER 15 01 01; Massa do elemento 1 kg; Volume 0.001333 m3
