# Revestimento de tanque de piscina com ladrilhos de grés

- Propriedade do ficheiro: CYPE Ingenieros S.A.
- Formato: FIEBDC-3/2016
- Programa: Gerador de preços para construção civil. CYPE Ingenieros, S.A.
- Data: 23/10/2024
- Moeda: EUR
- Custos indirectos: 3 %
- IVA: 23 %

## U Infra-estruturas no logradouro

### UP Piscinas

#### UPT Revestimentos cerâmicos

**UPT020** m² Revestimento de tanque de piscina com ladrilhos de grés.
Revestimento de ladrilho de grés esmaltado cor azul, superfície liso, de 245x120x9 mm em pavimentos e paredes de tanques de piscinas, assentes com cimento cola melhorado, C2 TE S1, segundo NP EN 12004, deformável, com deslizamento reduzido e tempo de colocação ampliado e argamassa de juntas de resinas reactivas, tipo RG, segundo EN 13888, cor branca, para juntas de 1 a 15 mm, à base de de dois componentes à base de resina epóxi, cargas inertes, aditivos e catalizadores orgânicos.
Critérios considerados na determinação do preço da unidade de obra: O preço não inclui a impermeabilização da piscina.
Inclui: Limpeza e humidificação do paramento a revestir. Colocação de um régua horizontal no início da colocação dos azulejos. Marcação da disposição das peças no paramento para posterior colocação. Colocação das peças utilizando palustra de borracha. Enchimento das juntas. Limpeza do paramento.
Critério de medição de projecto: Superfície medida segundo documentação gráfica de Projecto.
Critério de medição de obra: Medir-se-á a superfície realmente executada segundo especificações de Projecto.

| Código | Un | Descrição | Rendimento | Preço | Importância |
|---|---|---|---|---|---|
| mt18bdk010fG | m² | Ladrilho de grés esmaltado cor azul, superfície liso, de 245x120x9 mm. (material) | 1 | 14.87 | 14.870 |
| mt09mcp010na | kg | Cimento cola melhorado, C2 TE S1, segundo NP EN 12004, deformável, com deslizamento reduzido e tempo de colocação ampliado, cor cinzento, para a colocação em camada fina do todo o tipo de peças cerâmicas, sobretudo de grande formato, em revestimentos interiores e exteriores, especialmente em fachadas e pavimentos de grandes superfícies, à base de cimento de alta resistência, inertes seleccionados, aditivos e resinas sintéticas. (material) | 4 | 0.57 | 2.280 |
| mt09mcp020fB | kg | Argamassa de juntas de resinas reactivas, tipo RG, segundo EN 13888, cor branca, para juntas de 1 a 15 mm, de dois componentes à base de resina epóxi, cargas inertes, aditivos e catalizadores orgânicos, com resistência aos ácidos, com efeito bacteriostático, anti-caruncho e anti-verdete, especial para enchimento de juntas de todo tipo de peças cerâmicas e pedras naturais em zonas com agressividade química ou em contacto com alimentos. (material) | 0.35 | 15.89 | 5.562 |
| mo024 | h | Oficial de 1ª ladrilhador (azulejador). (mão de obra) | 0.73 | 22.68 | 16.556 |
| mo062 | h | Ajudante de ladrilhador (azulejador). (mão de obra) | 0.534 | 22.13 | 11.817 |
| % | % | Custos directos complementares | 3 % | 51.085 | 1.533 |
|  |  | Custos directos |  |  | 52.618 |

Resíduos:
- colocação: mt18bdk010fG Ladrilho de grés esmaltado cor azul, superfície liso, de 245x120x9 mm; factor de resíduo 0.0354161
- colocação: mt09mcp010na; factor de resíduo 0.07
- colocação: mt09mcp020fB; factor de resíduo 0.035

## Recursos

**mt18bdk010fG** m² Ladrilho de grés esmaltado cor azul, superfície liso, de 245x120x9 mm
Dados técnicos: Custo energético 263.379 MJ; Emissão de CO2 12.937 kg; Código LER 17 01 03; Massa do elemento 22.5 kg; Volume 0.018 m3
Resíduos:
- embalagem: re150101 Embalagens de papel e cartão. (componente de resíduo); rendimento 0.183 kg; Código LER 15 01 01; Massa do elemento 1 kg; Volume 0.001333 m3
- embalagem: re170201 Madeira. (componente de resíduo); rendimento 0.023 kg; Código LER 17 02 01; Massa do elemento 1 kg; Volume 0.000909 m3

**mt09mcp010na** kg Cimento cola melhorado
Dados técnicos: Custo energético 3.871 MJ; Emissão de CO2 0.344 kg; Código LER 17 09 04; Massa do elemento 1 kg; Volume 0.000667 m3
Resíduos:
- embalagem: re170203 Plástico. (componente de resíduo); rendimento 0.003 kg; Código LER 17 02 03; Massa do elemento 1 kg; Volume 0.001667 m3

**mt09mcp020fB** kg Argamassa de juntas de resinas reactivas
Dados técnicos: Custo energético 7.958 MJ; Emissão de CO2 0.580 kg; Código LER 17 09 04; Massa do elemento 1 kg; Volume 0.000667 m3
Resíduos:
- embalagem: re150101 Embalagens de papel e cartão; rendimento 0.021 kg
- embalagem: re170201 Madeira; rendimento 0.006 kg
- embalagem: re170203 Plástico; rendimento 0.009 kg
