# Linha eléctrica

- Propriedade do ficheiro: CYPE Ingenieros S.A.
- Formato: FIEBDC-3/2016
- Programa: Gerador de preços para construção civil. CYPE Ingenieros, S.A.
- Data: 25/09/2024
- Moeda: EUR
- Custos indirectos: 3 %
- IVA: 23 %

## U Infra-estruturas no logradouro

### UR Rega

#### URM Automatização

**URM040** m Linha eléctrica.
Linha eléctrica monofásica fixa na superfície para alimentação de electro-válvulas e automatismos de rega, formada por cabos unipolares com condutores de cobre, H07V-R Eca 3G10 mm², sendo a sua tensão atribuída de 450/750 V, protegido por tubo rígido VD de 32 mm de diâmetro. Inclusive acessórios e elementos de fixação. Totalmente montada e ligada.
Inclui: Marcação e traçado da linha. Colocação e fixação do tubo. Colocação de cabos. Ligação.
Critério de medição de projecto: Comprimento medido segundo documentação gráfica de Projecto.
Critério de medição de obra: Medir-se-á o comprimento realmente executado segundo especificações de Projecto.

| Código | Un | Descrição | Rendimento | Preço | Importância |
|---|---|---|---|---|---|
| mt35tpt010de | m | Tubo rígido de PVC VD-M de 32 mm de diâmetro exterior e 1,8 mm de espessura. Resistência à compressão 750 N, resistência ao impacto 2 joules, temperatura de trabalho -5°C até 60°C, classificação 3321, segundo NP EN 61386-1 e NP EN 61386-21, com o preço incrementado em 20% relativamente a acessórios e peças especiais. (material) | 1 | 1.09 | 1.090 |
| mt35cep010ae | m | Cabo unipolar H07V-R, sendo a sua tensão atribuída de 450/750 V, reacção ao fogo classe Eca segundo NP EN 50575, com condutor multifilar de cobre classe 2 de 10 mm² de secção, com isolamento de PVC. Segundo NP 2356-3. (material) | 3 | 1.47 | 4.410 |
| mt35www010 | Ud | Material auxiliar para instalações eléctricas. (material) | 0.2 | 1.48 | 0.296 |
| mo003 | h | Oficial de 1ª electricista. (mão de obra) | 0.081 | 23.31 | 1.888 |
| mo102 | h | Ajudante de electricista. (mão de obra) | 0.071 | 22.09 | 1.568 |
| % | % | Custos directos complementares | 2 % | 9.252 | 0.185 |
|  |  | Custos directos |  |  | 9.437 |

Resíduos:
- colocação: mt35tpt010de; factor de resíduo 0.0275
- colocação: mt35cep010ae; factor de resíduo 0.0158091

## Recursos

**mt35tpt010de** m Tubo rígido de PVC VD-M de 32 mm de diâmetro exterior e 1,8 mm de espessura. Resistência à compressão 750 N
Dados técnicos: Custo energético 25.189 MJ; Emissão de CO2 1.251 kg; Código LER 17 02 03; Massa do elemento 0.26 kg; Volume 0.000433 m3

**mt35cep010ae** m Cabo unipolar H07V-R
Dados técnicos: Custo energético 4.091 MJ; Emissão de CO2 0.135 kg; Código LER 17 04 11; Massa do elemento 0.11 kg; Volume 0.000073 m3
Resíduos:
- embalagem: re150101 Embalagens de papel e cartão. (componente de resíduo); rendimento 0.067 kg; Código LER 15 01 01; Massa do elemento 1 kg; Volume 0.001333 m3
