# Estação depuradora biológica

- Propriedade do ficheiro: CYPE Ingenieros S.A.
- Formato: FIEBDC-3/2016
- Programa: Gerador de preços para construção civil. CYPE Ingenieros, S.A.
- Data: 11/06/2024
- Moeda: EUR
- Custos indirectos: 3 %
- IVA: 23 %

## U Infra-estruturas no logradouro

### US Tratamento de águas residuais domésticas

#### USE Estações de tratamento de águas

**USE012** Ud Estação depuradora biológica.
Estação depuradora biológica de águas residuais, tecnologia VFL, capacidade para 40 a 120 utilizadores (população equivalente), carga média de matéria orgânica contaminante (DBO5) de 7,2 kg/dia e caudal máximo de água depurada de 16200 litros/dia, equipada com uma estação de bombagem, um reactor biológico tipo AT, um compressor e um depósito de lamas. Totalmente instalada e em funcionamento, sem incluir a escavação, a nivelação nem o enchimento do tardoz.
Inclui: Marcação. Colocação da estação depuradora. Ligação com as redes de abastecimento de água, de saneamento e eléctrica. Colocação em funcionamento.
Critério de medição de projecto: Número de unidades previstas, segundo documentação gráfica de Projecto.
Critério de medição de obra: Medir-se-á o número de unidades realmente executadas segundo especificações de Projecto.

| Código | Un | Descrição | Rendimento | Preço | Importância |
|---|---|---|---|---|---|
| mt46edb010l | Ud | Estação depuradora biológica de águas residuais, tecnologia VFL, capacidade para 40 a 120 utilizadores (população equivalente), carga média de matéria orgânica contaminante (DBO5) de 7,2 kg/dia e caudal máximo de água depurada de 16200 litros/dia, equipada com uma estação de bombagem, um reactor biológico tipo AT, um compressor e um depósito de lamas, segundo NP EN 12566-3. (material) | 1 | 38509 | 38509.000 |
| mq04cag010a | h | Camião com grua de carga máxima 6 t. (equipamento) | 1.159 | 55.38 | 64.185 |
| mo008 | h | Oficial de 1ª canalizador. (mão de obra) | 8.957 | 23.31 | 208.788 |
| mo107 | h | Ajudante de canalizador. (mão de obra) | 8.957 | 22.09 | 197.860 |
| mo003 | h | Oficial de 1ª electricista. (mão de obra) | 2.239 | 23.31 | 52.191 |
| mo102 | h | Ajudante de electricista. (mão de obra) | 2.239 | 22.09 | 49.460 |
| % | % | Custos directos complementares | 2 % | 39081.484 | 781.630 |
|  |  | Custos directos |  |  | 39863.114 |

## Recursos

**mt46edb010l** Ud Estação depuradora biológica de águas residuais
Dados técnicos: Custo energético 202956.286 MJ; Emissão de CO2 7197.733 kg
Resíduos:
- embalagem: re150101 Embalagens de papel e cartão. (componente de resíduo); rendimento 0.086 kg; Código LER 15 01 01; Massa do elemento 1 kg; Volume 0.001333 m3
