# Estação depuradora biológica

- Propriedade do ficheiro: CYPE Ingenieros S.A.
- Formato: FIEBDC-3/2016
- Programa: Gerador de preços para construção civil. CYPE Ingenieros, S.A.
- Data: 25/09/2024
- Moeda: EUR
- Custos indirectos: 3 %
- IVA: 23 %

## U Infra-estruturas no logradouro

### US Tratamento de águas residuais domésticas

#### USE Estações de tratamento de águas

**USE012** Ud Estação depuradora biológica.
Estação depuradora biológica de águas residuais, tecnologia VFL, capacidade para 750 utilizadores (população equivalente), carga média de matéria orgânica contaminante (DBO5) de 45 kg/dia e caudal máximo de água depurada de 112500 litros/dia, equipada com uma estação de bombagem, três reactores biológicos tipo AT, três compressores e um depósito de lamas. Totalmente instalada e em funcionamento, sem incluir a escavação, a nivelação nem o enchimento do tardoz.
Inclui: Marcação. Colocação da estação depuradora. Ligação com as redes de abastecimento de água, de saneamento e eléctrica. Colocação em funcionamento.
Critério de medição de projecto: Número de unidades previstas, segundo documentação gráfica de Projecto.
Critério de medição de obra: Medir-se-á o número de unidades realmente executadas segundo especificações de Projecto.

| Código | Un | Descrição | Rendimento | Preço | Importância |
|---|---|---|---|---|---|
| mt46edb010t | Ud | Estação depuradora biológica de águas residuais, tecnologia VFL, capacidade para 750 utilizadores (população equivalente), carga média de matéria orgânica contaminante (DBO5) de 45 kg/dia e caudal máximo de água depurada de 112500 litros/dia, equipada com uma estação de bombagem, três reactores biológicos tipo AT, três compressores e um depósito de lamas, segundo NP EN 12566-3. (material) | 1 | 192060 | 192060.000 |
| mq04cag010a | h | Camião com grua de carga máxima 6 t. (equipamento) | 3.478 | 55.38 | 192.612 |
| mo008 | h | Oficial de 1ª canalizador. (mão de obra) | 33.588 | 23.31 | 782.936 |
| mo107 | h | Ajudante de canalizador. (mão de obra) | 33.588 | 22.09 | 741.959 |
| mo003 | h | Oficial de 1ª electricista. (mão de obra) | 2.239 | 23.31 | 52.191 |
| mo102 | h | Ajudante de electricista. (mão de obra) | 2.239 | 22.09 | 49.460 |
| % | % | Custos directos complementares | 2 % | 193879.158 | 3877.583 |
|  |  | Custos directos |  |  | 197756.741 |

## Recursos

**mt46edb010t** Ud Estação depuradora biológica de águas residuais
Dados técnicos: Custo energético 582420.046 MJ; Emissão de CO2 20655.073 kg
Resíduos:
- embalagem: re150101 Embalagens de papel e cartão. (componente de resíduo); rendimento 0.086 kg; Código LER 15 01 01; Massa do elemento 1 kg; Volume 0.001333 m3
