# Estação depuradora biológica

- Propriedade do ficheiro: CYPE Ingenieros S.A.
- Formato: FIEBDC-3/2016
- Programa: Gerador de preços para construção civil. CYPE Ingenieros, S.A.
- Data: 25/09/2024
- Moeda: EUR
- Custos indirectos: 3 %
- IVA: 23 %

## U Infra-estruturas no logradouro

### US Tratamento de águas residuais domésticas

#### USE Estações de tratamento de águas

**USE012** Ud Estação depuradora biológica.
Estação depuradora biológica de águas residuais, tecnologia VFL, capacidade para 10 a 30 utilizadores (população equivalente), carga média de matéria orgânica contaminante (DBO5) de 1,5 kg/dia e caudal máximo de água depurada de 3750 litros/dia, equipada com um reactor biológico tipo AT e um compressor. Totalmente instalada e em funcionamento, sem incluir a escavação, a nivelação nem o enchimento do tardoz.
Inclui: Marcação. Colocação da estação depuradora. Ligação com as redes de abastecimento de água, de saneamento e eléctrica. Colocação em funcionamento.
Critério de medição de projecto: Número de unidades previstas, segundo documentação gráfica de Projecto.
Critério de medição de obra: Medir-se-á o número de unidades realmente executadas segundo especificações de Projecto.

| Código | Un | Descrição | Rendimento | Preço | Importância |
|---|---|---|---|---|---|
| mt46edb010g | Ud | Estação depuradora biológica de águas residuais, tecnologia VFL, capacidade para 10 a 30 utilizadores (população equivalente), carga média de matéria orgânica contaminante (DBO5) de 1,5 kg/dia e caudal máximo de água depurada de 3750 litros/dia, equipada com um reactor biológico tipo AT e um compressor, segundo NP EN 12566-3. (material) | 1 | 13147.38 | 13147.380 |
| mq04cag010a | h | Camião com grua de carga máxima 6 t. (equipamento) | 0.58 | 55.38 | 32.120 |
| mo008 | h | Oficial de 1ª canalizador. (mão de obra) | 5.598 | 23.31 | 130.489 |
| mo107 | h | Ajudante de canalizador. (mão de obra) | 5.598 | 22.09 | 123.660 |
| mo003 | h | Oficial de 1ª electricista. (mão de obra) | 2.239 | 23.31 | 52.191 |
| mo102 | h | Ajudante de electricista. (mão de obra) | 2.239 | 22.09 | 49.460 |
| % | % | Custos directos complementares | 2 % | 13535.300 | 270.706 |
|  |  | Custos directos |  |  | 13806.006 |

## Recursos

**mt46edb010g** Ud Estação depuradora biológica de águas residuais
Dados técnicos: Custo energético 76742.446 MJ; Emissão de CO2 2721.673 kg
Resíduos:
- embalagem: re150101 Embalagens de papel e cartão. (componente de resíduo); rendimento 0.086 kg; Código LER 15 01 01; Massa do elemento 1 kg; Volume 0.001333 m3
