# Depósito de armazenamento de água depurada

- Propriedade do ficheiro: CYPE Ingenieros S.A.
- Formato: FIEBDC-3/2016
- Programa: Gerador de preços para construção civil. CYPE Ingenieros, S.A.
- Data: 11/06/2024
- Moeda: EUR
- Custos indirectos: 3 %
- IVA: 23 %

## U Infra-estruturas no logradouro

### US Tratamento de águas residuais domésticas

#### USE Estações de tratamento de águas

**USE015** Ud Depósito de armazenamento de água depurada.
Depósito de armazenamento de água depurada de polietileno de alta densidade, de 3000 litros, formado por dois tanques. Incluindo tampa de registo e aro, conduta de ventilação, líquido de limpeza e adesivo para tubos e acessórios de PVC.
Inclui: Marcação. Limpeza da base de apoio do depósito. Colocação do depósito. Ligação à estação depuradora. Ligação do escoadouro ao ramal. Instalação das condutas de ventilação. Posicionamento da tampa de registo em correspondência com a tampa de inspecção. Verificação do seu correcto funcionamento.
Critério de medição de projecto: Número de unidades previstas, segundo documentação gráfica de Projecto.
Critério de medição de obra: Medir-se-á o número de unidades realmente executadas segundo especificações de Projecto.

| Código | Un | Descrição | Rendimento | Preço | Importância |
|---|---|---|---|---|---|
| mt46fer030b | Ud | Depósito de armazenamento de água depurada de polietileno de alta densidade, de 3000 litros, formado por dois tanques. (material) | 1 | 1730.77 | 1730.770 |
| mt46fer040 | Ud | Tampa amovível, de 600 mm de diâmetro. (material) | 1 | 71.94 | 71.940 |
| mt36tie010be | m | Tubo de PVC, série B, de 40 mm de diâmetro e 3 mm de espessura, com extremo abocardado, segundo NP EN 1329-1, com o preço incrementado em 20% relativamente a acessórios e peças especiais. (material) | 3 | 2.05 | 6.150 |
| mt11var009 | l | Líquido de limpeza para colagem com adesivo de tubos e acessórios de PVC. (material) | 0.03 | 37.6 | 1.128 |
| mt11var010 | l | Cola para tubos e acessórios de PVC. (material) | 0.24 | 47.92 | 11.501 |
| mo008 | h | Oficial de 1ª canalizador. (mão de obra) | 1.791 | 23.31 | 41.748 |
| mo107 | h | Ajudante de canalizador. (mão de obra) | 1.791 | 22.09 | 39.563 |
| % | % | Custos directos complementares | 2 % | 1902.800 | 38.056 |
|  |  | Custos directos |  |  | 1940.856 |

Resíduos:
- colocação: mt36tie010be; factor de resíduo 0.08
- colocação: mt11var009 Líquido de limpeza para colagem com adesivo de tubos e acessórios de PVC; factor de resíduo 0.0275

## Recursos

**mt46fer030b** Ud Depósito de armazenamento de água depurada de polietileno de alta densidade, de 3000 litros, formado por dois tanques
Dados técnicos: Custo energético 25078.366 MJ; Emissão de CO2 889.453 kg
Resíduos:
- embalagem: re150101 Embalagens de papel e cartão. (componente de resíduo); rendimento 0.086 kg; Código LER 15 01 01; Massa do elemento 1 kg; Volume 0.001333 m3

**mt36tie010be** m Tubo de PVC, série B
Dados técnicos: Custo energético 44.149 MJ; Emissão de CO2 0.692 kg; Código LER 17 02 03; Massa do elemento 0.52 kg; Volume 0.000867 m3
Resíduos:
- embalagem: re150101 Embalagens de papel e cartão; rendimento 0.018 kg
- embalagem: re170201 Madeira. (componente de resíduo); rendimento 0.052 kg; Código LER 17 02 01; Massa do elemento 1 kg; Volume 0.000909 m3
- embalagem: re170203 Plástico. (componente de resíduo); rendimento 0.003 kg; Código LER 17 02 03; Massa do elemento 1 kg; Volume 0.001667 m3

**mt11var009** l Líquido de limpeza para colagem com adesivo de tubos e acessórios de PVC
Dados técnicos: Custo energético 3.819 MJ; Emissão de CO2 0.202 kg; Código LER 20 01 30; Massa do elemento 1 kg; Volume 0.001 m3
Resíduos:
- embalagem: re170203 Plástico; rendimento 0.032 kg
