# Pavimento deck de madeira para exterior

- Propriedade do ficheiro: CYPE Ingenieros S.A.
- Formato: FIEBDC-3/2016
- Programa: Gerador de preços para construção civil. CYPE Ingenieros, S.A.
- Data: 11/06/2024
- Moeda: EUR
- Custos indirectos: 3 %
- IVA: 23 %

## U Infra-estruturas no logradouro

### UX Pavimentos

#### UXM De madeira

**UXM010** m² Pavimento deck de madeira para exterior.
Pavimento deck para exterior, formado por tábuas de madeira maciça, de curupay, de 35x155x800/2800 mm, fixadas através do sistema de fixação à vista, sobre ripas de madeira de pinho, de 65x38 mm, com classe de risco 4 segundo NP EN 335, separadas 60 cm entre si e fixadas à base de betão com buchas expansivas metálicas e tira-fundos; escovagem e posterior aplicação de duas demãos de lasur aquoso de secagem rápida para interior e exterior, para pavimentos, cor Teca, acabamento acetinado rendimento: 0,083 l/m² cada demão como tratamento protector e decorativo. Inclusive tira-fundos para fixação das réguas às ripas e peças especiais.
Critérios considerados na determinação do preço da unidade de obra: O preço não inclui a base de betão.
Inclui: Implantação, nivelação e fixação das ripas. Colocação das tábuas da primeira fiada, fixadas com um ponto de massa elastomérica de poliuretano. Fixação das tábuas da primeira fiada sobre as ripas. Colocação e fixação das sucessivas fiadas. Lixagem. Aplicação de duas demãos de acabamento.
Critério de medição de projecto: Superfície útil, medida segundo documentação gráfica de Projecto. Não foi incrementada a medição por perdas, uma vez que na composição se considerou 5% a mais.
Critério de medição de obra: Medir-se-á a superfície realmente executada segundo especificações de Projecto.

| Código | Un | Descrição | Rendimento | Preço | Importância |
|---|---|---|---|---|---|
| mt18mva015e | m | Ripa de 65x38 mm de secção, de madeira de pinheiro-bravo (Pinus pinaster), tratada em autoclave, com classe de risco 4, segundo NP EN 335, acabamento escovado, com humidade inferior a 20%. (material) | 1.7 | 3.26 | 5.542 |
| mt18mta030di | m² | Tábuas de madeira maciça, de curupay, de 35x155x800/2800 mm, sem tratar, para escovagem e aplicação de um tratamento protector e decorativo em obra; com acessórios de montagem. Segundo EN 13810-1 e EN 14342 (material) | 1.05 | 77.33 | 81.197 |
| mt18mva090 | Ud | Tira-fundo latonado, para madeira, de cabeça escareada hexagonal, para chave Allen. (material) | 28 | 0.23 | 6.440 |
| mt18mva085a | Ud | Bucha expansiva metálica e tira-fundo, para fixação de elementos de madeira sobre suporte base de betão. (material) | 3 | 1.2 | 3.600 |
| mt27lsa020b | l | Lasur aquoso de secagem rápida para interior e exterior, para pavimentos, cor Teca, acabamento acetinado, à base de resinas acrílicas híbridas e copolímeros de poliuretano, com um agente biocida, contra fungos de mancha azul e bolores, com resistência à intempérie, para aplicar com trincha, rolo ou pistola sobre pavimentos exteriores de madeira, como tratamento protector e decorativo. (material) | 0.166 | 24.94 | 4.140 |
| mo025 | h | Oficial de 1ª instalador de pavimentos de madeira. (mão de obra) | 0.573 | 22.68 | 12.996 |
| mo063 | h | Ajudante de instalador de pavimentos de madeira. (mão de obra) | 0.573 | 22.13 | 12.680 |
| mo038 | h | Oficial de 1ª pintor. (mão de obra) | 0.344 | 22.68 | 7.802 |
| mo076 | h | Ajudante de pintor. (mão de obra) | 0.057 | 22.13 | 1.261 |
| % | % | Custos directos complementares | 2 % | 135.658 | 2.713 |
|  |  | Custos directos |  |  | 138.371 |

Resíduos:
- colocação: mt18mva015e; factor de resíduo 0.0128412
- colocação: mt18mta030di; factor de resíduo 0.007
- colocação: mt18mva090 Tira-fundo latonado, para madeira, de cabeça escareada hexagonal, para chave Allen; factor de resíduo 0.00453571
- colocação: mt27lsa020b; factor de resíduo 0.03

## Recursos

**mt18mva015e** m Ripa de 65x38 mm de secção
Dados técnicos: Custo energético 113.947 MJ; Emissão de CO2 -1.812 kg; Código LER 17 02 01; Massa do elemento 1.36 kg; Volume 0.001236 m3
Resíduos:
- embalagem: re170203 Plástico. (componente de resíduo); rendimento 0.002 kg; Código LER 17 02 03; Massa do elemento 1 kg; Volume 0.001667 m3

**mt18mta030di** m² Tábuas de madeira maciça
Dados técnicos: Custo energético 2554.120 MJ; Emissão de CO2 -60.488 kg; Código LER 17 02 01; Massa do elemento 35.7 kg; Volume 0.032455 m3
Resíduos:
- embalagem: re170203 Plástico; rendimento 0.042 kg

**mt18mva090** Ud Tira-fundo latonado, para madeira, de cabeça escareada hexagonal, para chave Allen
Dados técnicos: Custo energético 0.286 MJ; Emissão de CO2 0.016 kg; Código LER 17 04 05; Massa do elemento 0.028 kg; Volume 0.000013 m3
Resíduos:
- embalagem: re150101 Embalagens de papel e cartão. (componente de resíduo); rendimento 0.001 kg; Código LER 15 01 01; Massa do elemento 1 kg; Volume 0.001333 m3

**mt18mva085a** Ud Bucha expansiva metálica e tira-fundo, para fixação de elementos de madeira sobre suporte base de betão
Dados técnicos: Custo energético 0.289 MJ; Emissão de CO2 0.016 kg; Código LER 17 04 05; Massa do elemento 0.021 kg; Volume 0.00001 m3
Resíduos:
- embalagem: re150101 Embalagens de papel e cartão; rendimento 0.002 kg
- embalagem: re170203 Plástico; rendimento 0.001 kg

**mt27lsa020b** l Lasur aquoso de secagem rápida para interior e exterior
Dados técnicos: Custo energético 32.231 MJ; Emissão de CO2 1.358 kg; Código LER 17 09 04; Massa do elemento 1.02 kg; Volume 0.00068 m3
Resíduos:
- embalagem: re170203 Plástico; rendimento 0.032 kg
