# Pavimento drenante, com grelha alveolar e inerte

- Propriedade do ficheiro: CYPE Ingenieros S.A.
- Formato: FIEBDC-3/2016
- Programa: Gerador de preços para construção civil. CYPE Ingenieros, S.A.
- Data: 23/10/2024
- Moeda: EUR
- Custos indirectos: 3 %
- IVA: 23 %

## U Infra-estruturas no logradouro

### UX Pavimentos

#### UXR Drenantes

**UXR200** m² Pavimento drenante, com grelha alveolar e inerte.
Pavimento drenante, para tráfego pedonal, formado por camada de drenagem compactada de brita filtrante não seleccionada, de 8 cm de espessura, camada de nivelação compactada de areia com granulometria de 0 a 5 mm de diâmetro, limpa, de 2 cm de espessura, grelha alveolar de polietileno de alta densidade (HDPE) estável aos raios UV, resistência à compressão 400 t/m², de 58x58x3 cm, cor branca, com uma percentagem de ocos de 61% e camada de enchimento compactada de brita calcária seleccionada, cor, com granulometria de 5 a 10 mm de diâmetro, de 6 cm de espessura cobrindo a grelha alveolar.
Inclui: Transporte e descarga do material ao local de trabalho. Espalhamento e compactação da camada de drenagem. Espalhamento e compactação da camada de nivelação. Disposição das grelhas alveolares. Espalhamento e compactação da capa de enchimento.
Critério de medição de projecto: Superfície medida segundo documentação gráfica de Projecto.
Critério de medição de obra: Medir-se-á a superfície realmente executada segundo especificações de Projecto.

| Código | Un | Descrição | Rendimento | Preço | Importância |
|---|---|---|---|---|---|
| mt01ard030b | t | Brita filtrante não seleccionada. (material) | 0.12 | 18.94 | 2.273 |
| mt01ara010a | m³ | Areia com granulometria de 0 a 5 mm de diâmetro, limpa. (material) | 0.02 | 14.3 | 0.286 |
| mt18rad011a | m² | Grelha alveolar de polietileno de alta densidade (HDPE) estável aos raios UV, resistência à compressão 400 t/m², de 58x58x3 cm, cor branca, com uma percentagem de ocos de 61%, para estabilização de pavimentos drenantes com inertes. (material) | 1.05 | 15.28 | 16.044 |
| mt01arp030a | m³ | Brita calcária seleccionada, cor, com granulometria de 5 a 10 mm de diâmetro. (material) | 0.06 | 25.2 | 1.512 |
| mq01pan070b | h | Mini pá carregadora sobre pneus, de 52 kW/1 m³ kW. (equipamento) | 0.026 | 36.8 | 0.957 |
| mq02rod010d | h | Placa vibratória de condução manual, de 300 kg, largura de trabalho 70 cm, reversível. (equipamento) | 0.028 | 7.16 | 0.200 |
| mo041 | h | Oficial de 1ª construção de obra civil. (mão de obra) | 0.094 | 22.68 | 2.132 |
| mo087 | h | Ajudante de construção de obra civil. (mão de obra) | 0.206 | 22.13 | 4.559 |
| % | % | Custos directos complementares | 2 % | 27.963 | 0.559 |
|  |  | Custos directos |  |  | 28.522 |

Resíduos:
- colocação: mt01ard030b Brita filtrante não seleccionada; factor de resíduo 0.00474561
- colocação: mt01ara010a Areia com granulometria de 0 a 5 mm de diâmetro, limpa; factor de resíduo 0.003
- colocação: mt01arp030a Brita calcária seleccionada, cor, com granulometria de 5 a 10 mm de diâmetro; factor de resíduo 0.00686724

## Recursos

**mt01ard030b** t Brita filtrante não seleccionada
Dados técnicos: Custo energético 75.000 MJ; Emissão de CO2 4.000 kg; Código LER 01 04 08; Massa do elemento 1000 kg; Volume 0.666667 m3

**mt01ara010a** m³ Areia com granulometria de 0 a 5 mm de diâmetro, limpa
Dados técnicos: Custo energético 146.250 MJ; Emissão de CO2 7.800 kg; Código LER 01 04 09; Massa do elemento 1950 kg; Volume 1.21875 m3

**mt01arp030a** m³ Brita calcária seleccionada, cor, com granulometria de 5 a 10 mm de diâmetro
Dados técnicos: Custo energético 146.250 MJ; Emissão de CO2 7.800 kg; Código LER 01 04 08; Massa do elemento 1950 kg; Volume 1.3 m3
