# Ensaio de ladrilhos de marmorite

- Propriedade do ficheiro: CYPE Ingenieros S.A.
- Formato: FIEBDC-3/2016
- Programa: Gerador de preços para construção civil. CYPE Ingenieros, S.A.
- Data: 11/06/2024
- Moeda: EUR
- Custos indirectos: 3 %
- IVA: 23 %

## X Controlo de qualidade e ensaios

### XB Pavimentos

#### XBT De marmorite

**XBT010** Ud Ensaio de ladrilhos de marmorite.
Ensaios a realizar em laboratório acreditado na área técnica correspondente, sobre uma amostra de ladrilho de marmorite de utilização exterior, recolhida em obra, para a determinação das seguintes características: características geométricas, aspecto e textura segundo EN 13748-2. Incluindo deslocamento à obra e relatório de resultados.
Inclui: Deslocamento à obra. Recolha de amostras. Realização dos ensaios. Redacção de relatório dos resultados dos ensaios realizados.
Critério de medição de projecto: Ensaio a realizar, segundo documentação do Plano de controlo de qualidade.

| Código | Un | Descrição | Rendimento | Preço | Importância |
|---|---|---|---|---|---|
| mt49des010 | Ud | Repercussão por deslocamento à obra para a recolha de amostras. (material) | 1 | 0.74 | 0.740 |
| mt49bco020 | Ud | Recolha em obra de amostras de ladrilho de cimento (hidráulico, de pasta e marmorite), cujo peso não exceda 50 kg. (material) | 1 | 31.09 | 31.090 |
| mt49bco130a | Ud | Ensaio para determinar as características geométricas, aspecto e textura de uma amostra de ladrilho de cimento (hidráulico, de pasta e marmorite) para uso exterior, segundo EN 13748-2. (material) | 1 | 29.57 | 29.570 |
| mt49bco030 | Ud | Relatório de resultados dos ensaios realizados sobre uma amostra de ladrilho de cimento (hidráulico, de pasta e marmorite). (material) | 1 | 96.06 | 96.060 |
| % | % | Custos directos complementares | 2 % | 157.460 | 3.149 |
|  |  | Custos directos |  |  | 160.609 |
