# Ensaio físico-químico de provetes de betão endurecido

- Propriedade do ficheiro: CYPE Ingenieros S.A.
- Formato: FIEBDC-3/2016
- Programa: Gerador de preços para construção civil. CYPE Ingenieros, S.A.
- Data: 11/06/2024
- Moeda: EUR
- Custos indirectos: 3 %
- IVA: 23 %

## X Controlo de qualidade e ensaios

### XE Estruturas de betão armado

#### XEI Ensaios não destrutivos

**XEI080** Ud Ensaio físico-químico de provetes de betão endurecido.
Ensaio físico-químico a realizar em laboratório acreditado na área técnica correspondente, sobre provetes de betão endurecido, recolhidos em obra, para a determinação das seguintes características: presença de cimento aluminoso; resistência à carbonatação segundo LNEC E 391; quantidade de cimento, composição ponderal e relação água/cimento segundo LNEC E 388; desgaste por atrito sobre dois provetes cúbicos segundo LNEC E 396. Incluindo deslocamento à obra.
Inclui: Deslocamento à obra. Recolha de amostras. Realização dos ensaios.
Critério de medição de projecto: Ensaio a realizar, segundo documentação do Plano de controlo de qualidade.

| Código | Un | Descrição | Rendimento | Preço | Importância |
|---|---|---|---|---|---|
| mt49des010 | Ud | Repercussão por deslocamento à obra para a recolha de amostras. (material) | 1 | 0.74 | 0.740 |
| mt49hoe020 | Ud | Recolha em obra de amostras de betão endurecido, cujo peso não exceda 50 kg. (material) | 1 | 32.02 | 32.020 |
| mt49hoe050 | Ud | Ensaio qualitativo para determinar a presença de cimento aluminoso numa amostra de betão endurecido. (material) | 1 | 122.84 | 122.840 |
| mt49hoe060 | Ud | Ensaio para determinar a resistência à carbonatação de uma amostra de betão endurecido, segundo LNEC E 391. (material) | 1 | 31.09 | 31.090 |
| mt49hoe090 | Ud | Ensaio para determinar a quantidade de cimento de uma amostra de betão endurecido, determinando a composição ponderal e a relação água/cimento, segundo LNEC E 388. (material) | 1 | 371.88 | 371.880 |
| mt49hoe100 | Ud | Ensaio para determinar o desgaste por atrito sobre dois provetes cúbicos de betão endurecido, segundo LNEC E 396. (material) | 1 | 255.97 | 255.970 |
| % | % | Custos directos complementares | 2 % | 814.540 | 16.291 |
|  |  | Custos directos |  |  | 830.831 |
