# Ensaio de mistura betuminosa

- Propriedade do ficheiro: CYPE Ingenieros S.A.
- Formato: FIEBDC-3/2016
- Programa: Gerador de preços para construção civil. CYPE Ingenieros, S.A.
- Data: 23/10/2024
- Moeda: EUR
- Custos indirectos: 3 %
- IVA: 23 %

## X Controlo de qualidade e ensaios

### XH Materiais betuminosos

#### XHB Misturas betuminosas

**XHB010** Ud Ensaio de mistura betuminosa.
Ensaios a realizar em laboratório acreditado na área técnica correspondente, sobre uma amostra de mistura betuminosa, recolhida em obra, para a determinação das seguintes características: drenagem "in situ" segundo NP EN 12697-40. Incluindo deslocamento à obra, recolha de amostra e relatório de resultados.
Inclui: Deslocamento à obra. Recolha de amostras. Realização dos ensaios. Redacção de relatório dos resultados dos ensaios realizados.
Critério de medição de projecto: Ensaio a realizar, segundo documentação do Plano de controlo de qualidade.

| Código | Un | Descrição | Rendimento | Preço | Importância |
|---|---|---|---|---|---|
| mt49des010 | Ud | Repercussão por deslocamento à obra para a recolha de amostras. (material) | 1 | 0.74 | 0.740 |
| mt49mbi005 | Ud | Recolha de uma amostra de mistura betuminosa. (material) | 1 | 24.98 | 24.980 |
| mt49mbi080 | Ud | Ensaio para determinar a drenagem "in situ" de uma amostra de mistura betuminosa, segundo NP EN 12697-40. (material) | 1 | 55 | 55.000 |
| mt49mbi120 | Ud | Relatório de resultados dos ensaios realizados sobre uma amostra de mistura betuminosa. (material) | 1 | 96.06 | 96.060 |
| % | % | Custos directos complementares | 2 % | 176.780 | 3.536 |
|  |  | Custos directos |  |  | 180.316 |
