# Inspecção visual de soldaduras em estruturas metálicas

- Propriedade do ficheiro: CYPE Ingenieros S.A.
- Formato: FIEBDC-3/2016
- Programa: Gerador de preços para construção civil. CYPE Ingenieros, S.A.
- Data: 25/09/2024
- Moeda: EUR
- Custos indirectos: 3 %
- IVA: 23 %

## X Controlo de qualidade e ensaios

### XM Estruturas metálicas

#### XMS Soldaduras

**XMS010** Ud Inspecção visual de soldaduras em estruturas metálicas.
Inspecção visual a realizar por laboratório acreditado na área técnica correspondente, sobre uma ligação soldada em estrutura metálica, para a determinação das imperfeições superficiais e, em determinadas ocasiões, defeitos internos da ligação, segundo EN ISO 17637. Incluindo deslocamento à obra e relatório de resultados.
Inclui: Deslocamento à obra. Realização do ensaio. Redacção de relatório do resultado do ensaio realizado.
Critério de medição de projecto: Ensaio a realizar, segundo documentação do Plano de controlo de qualidade.
Critério de medição de obra: Será medido o número de ensaios realizados por laboratório acreditado segundo especificações de Projecto.

| Código | Un | Descrição | Rendimento | Preço | Importância |
|---|---|---|---|---|---|
| mt49sld010 | Ud | Inspecção visual sobre uma ligação soldada, segundo EN ISO 17637, inclusive deslocamento à obra e relatório de resultados. (material) | 1 | 62.48 | 62.480 |
| % | % | Custos directos complementares | 2 % | 62.480 | 1.250 |
|  |  | Custos directos |  |  | 63.730 |
