# Visita a obra

- Propriedade do ficheiro: CYPE Ingenieros S.A.
- Formato: FIEBDC-3/2016
- Programa: Gerador de preços para construção civil. CYPE Ingenieros, S.A.
- Data: 23/10/2024
- Moeda: EUR
- Custos indirectos: 3 %
- IVA: 23 %

## X Controlo de qualidade e ensaios

### XR Ensaios funcionais

#### XRI Instalações

**XRI070** Ud Visita a obra.
Visita do laboratório à obra, situada a uma distância de até 30 km.
Inclui: Deslocamento à obra.
Critério de medição de projecto: Estimativa em função do tamanho da obra.
Critério de medição de obra: Será medido o número de visitas realizadas por laboratório acreditado.

| Código | Un | Descrição | Rendimento | Preço | Importância |
|---|---|---|---|---|---|
| mt49prs200a | Ud | Visita do laboratório à obra, situada a uma distância de até 30 km. (material) | 1 | 210 | 210.000 |
| % | % | Custos directos complementares | 2 % | 210.000 | 4.200 |
|  |  | Custos directos |  |  | 214.200 |
